# Armadura de refuerzo PSB "PEIKKO", para losa de cimentación

- Propiedad del archivo: CYPE INGENIEROS, S.A.
- Formato: FIEBDC-3/2002
- Ámbito geográfico: Región de Murcia
- Divisa: EUR
- Costes indirectos: 3.00 %
- IVA: 21.00 %

## C Cimentaciones

### CS Superficiales

#### CSP Pernos de punzonamiento

**CSP010** Ud Armadura de refuerzo PSB "PEIKKO", para losa de cimentación.
Armadura de refuerzo PSB-14/500-5 "PEIKKO" formada por 5 anclajes con doble cabeza cónica fabricados con barras corrugadas de acero UNE-EN 10080 B 500 B de 14 mm de diámetro y 500 mm de altura, conectados por un perfil de montaje S235JR, con Evaluación Técnica Europea ETE 13/0151, para losa de cimentación.
Incluye: Montaje y colocación de la armadura. Sujeción de la armadura.
Criterio de medición de proyecto: Número de unidades previstas, según documentación gráfica de Proyecto.
Criterio de medición de obra: Se medirá el número de unidades realmente ejecutadas según especificaciones de Proyecto.

| Código | Ud | Descripción | Rendimiento | Precio | Importe |
|---|---|---|---|---|---|
| mt07pkk010cL1e | Ud | Armadura de refuerzo PSB-14/500-5 "PEIKKO" formada por 5 anclajes con doble cabeza cónica fabricados con barras corrugadas de acero UNE-EN 10080 B 500 B de 14 mm de diámetro y 500 mm de altura, conectados por un perfil de montaje S235JR, para incrementar la capacidad por punzonamiento de estructuras de hormigón. (material) | 1.000 | 17.68 | 17.68 |
| mt08var050 | kg | Alambre galvanizado para atar, de 1,30 mm de diámetro. (material) | 0.008 | 1.50 | 0.01 |
| mo043 | h | Oficial 1ª ferrallista. (mano de obra) | 0.025 | 23.46 | 0.59 |
| mo090 | h | Ayudante ferrallista. (mano de obra) | 0.025 | 22.67 | 0.57 |
| % | % | Costes directos complementarios | 2 % | 18.85 | 0.38 |
|  |  | Costes directos |  |  | 19.23 |
