# Pantalla autoportante de tablestacas metálicas

- Propiedad del archivo: CYPE INGENIEROS, S.A.
- Formato: FIEBDC-3/2002
- Ámbito geográfico: Región de Murcia
- Divisa: EUR
- Costes indirectos: 3.00 %
- IVA: 21.00 %

## C Cimentaciones

### CT Tablestacas

#### CTA Pantallas autoportantes

**CTA010** m² Pantalla autoportante de tablestacas metálicas.
Pantalla autoportante de tablestacas metálicas machihembradas, hincadas en el terreno de manera definitiva, hasta alcanzar como máximo 5 m de profundidad en terreno de arenas, formada por perfiles metálicos de acero laminado, con forma grecada de 800 mm de ancho de perfil, 8 mm de espesor y módulo de resistencia de 1060 cm³/m de pared.
Incluye: Disposición de guías. Hinca de las tablestacas.
Criterio de medición de proyecto: Superficie medida según documentación gráfica de Proyecto.
Criterio de medición de obra: Se medirá la superficie realmente ejecutada según especificaciones de Proyecto.

| Código | Ud | Descripción | Rendimiento | Precio | Importe |
|---|---|---|---|---|---|
| mt07tmt020b | m² | Tablestaca no recuperable formada por perfiles de acero laminado con forma grecada, de 800 mm de ancho de perfil y 8 mm de espesor, con un módulo resistente de 1060 cm³/m de pared; sistema de unión mediante machihembrado. (material) | 1.000 | 201.00 | 201.00 |
| mq03tab020 | h | Martinete de caída libre y efecto simple. (maquinaria) | 0.145 | 54.88 | 7.96 |
| mo089 | h | Ayudante estructurista. (mano de obra) | 0.144 | 22.67 | 3.26 |
| % | % | Costes directos complementarios | 2 % | 212.22 | 4.24 |
|  |  | Costes directos |  |  | 216.46 |
