# Demolición parcial de edificio

- Propiedad del archivo: CYPE INGENIEROS, S.A.
- Formato: FIEBDC-3/2002
- Ámbito geográfico: Región de Murcia
- Divisa: EUR
- Costes indirectos: 3.00 %
- IVA: 21.00 %

## D Demoliciones

### DC Edificio

#### DCP Demolición parcial

**DCP010** m³ Demolición parcial de edificio.
Demolición parcial, elemento a elemento, con medios manuales y mecánicos, de edificio de más de 250 m³ de volumen, aislado, con una altura edificada de entre 8 y 12 m y una superficie media de entre 500 y 1000 m², y carga mecánica sobre camión o contenedor. El edificio presenta una estructura de hormigón y su estado de conservación es normal, a la vista de los estudios previos realizados.
Criterio de valoración económica: El precio no incluye la demolición de la cimentación, la demolición de la solera ni el canon de vertido por entrega de residuos a gestor autorizado.
Incluye: Demolición elemento a elemento, con el apuntalamiento provisional que sea necesario. Fragmentación de los escombros en piezas manejables. Retirada y acopio de escombros. Limpieza de los restos de obra. Carga mecánica de escombros sobre camión o contenedor.
Criterio de medición de proyecto: Volumen medido según documentación gráfica de Proyecto.
Criterio de medición de obra: Se medirá el volumen realmente demolido según especificaciones de Proyecto.

| Código | Ud | Descripción | Rendimiento | Precio | Importe |
|---|---|---|---|---|---|
| mq05mai030 | h | Martillo neumático. (maquinaria) | 0.059 | 4.57 | 0.27 |
| mq05pdm010b | h | Compresor portátil eléctrico 5 m³/min de caudal. (maquinaria) | 0.030 | 7.73 | 0.23 |
| mq01pan010f | h | Pala cargadora sobre neumáticos de 220 kW/4 m³. (maquinaria) | 0.061 | 75.04 | 4.58 |
| mq01exc030a | h | Retroexcavadora sobre cadenas, de 118 kW, con cizalla de demolición. (maquinaria) | 0.079 | 112.35 | 8.88 |
| mq08sol010 | h | Equipo de oxicorte, con acetileno como combustible y oxígeno como comburente. (maquinaria) | 0.046 | 8.25 | 0.38 |
| mo019 | h | Oficial 1ª soldador. (mano de obra) | 0.045 | 22.82 | 1.03 |
| mo020 | h | Oficial 1ª construcción. (mano de obra) | 0.045 | 22.53 | 1.01 |
| mo113 | h | Peón ordinario construcción. (mano de obra) | 0.181 | 21.19 | 3.84 |
| % | % | Costes directos complementarios | 2 % | 20.22 | 0.40 |
|  |  | Costes directos |  |  | 20.62 |
