# Desmontaje de pilar de fundición

- Propiedad del archivo: CYPE INGENIEROS, S.A.
- Formato: FIEBDC-3/2002
- Ámbito geográfico: Región de Murcia
- Divisa: EUR
- Costes indirectos: 3.00 %
- IVA: 21.00 %

## D Demoliciones

### DE Estructuras

#### DEA Acero

**DEA031** m³ Desmontaje de pilar de fundición.
Desmontaje de pilar de fundición, de más de 3 m de longitud media, con equipo de oxicorte, y carga mecánica sobre camión o contenedor.
Incluye: Desmontaje del elemento. Retirada y acopio del material desmontado. Limpieza de los restos de obra. Carga mecánica del material desmontado y restos de obra sobre camión o contenedor.
Criterio de medición de proyecto: Volumen medido según documentación gráfica de Proyecto.
Criterio de medición de obra: Se medirá el volumen realmente desmontado según especificaciones de Proyecto.

| Código | Ud | Descripción | Rendimiento | Precio | Importe |
|---|---|---|---|---|---|
| mo047 | h | Oficial 1ª montador de estructura metálica. (mano de obra) | 1.505 | 23.46 | 35.31 |
| mo094 | h | Ayudante montador de estructura metálica. (mano de obra) | 1.505 | 22.67 | 34.12 |
| % | % | Costes directos complementarios | 2 % | 69.43 | 1.39 |
|  |  | Costes directos |  |  | 70.82 |
