# Demolición de forjado de hormigón armado, con medios manuales

- Propiedad del archivo: CYPE INGENIEROS, S.A.
- Formato: FIEBDC-3/2002
- Ámbito geográfico: Región de Murcia
- Divisa: EUR
- Costes indirectos: 3.00 %
- IVA: 21.00 %

## D Demoliciones

### DE Estructuras

#### DEH Hormigón

**DEH020** m² Demolición de forjado de hormigón armado, con medios manuales.
Demolición de losa mixta de hormigón armado de hasta 15 cm de canto total y chapa de acero galvanizado, con medios manuales, martillo neumático y equipo de oxicorte, previo levantado del pavimento y su base, y carga manual sobre camión o contenedor.
Criterio de valoración económica: El precio no incluye el levantado del pavimento.
Incluye: Replanteo de la superficie de forjado a demoler. Demolición del elemento. Corte de las armaduras. Fragmentación de los escombros en piezas manejables. Retirada y acopio de escombros. Limpieza de los restos de obra. Carga manual de escombros sobre camión o contenedor.
Criterio de medición de proyecto: Superficie medida según documentación gráfica de Proyecto.
Criterio de medición de obra: Se medirá la superficie realmente demolida según especificaciones de Proyecto.

| Código | Ud | Descripción | Rendimiento | Precio | Importe |
|---|---|---|---|---|---|
| mq05mai030 | h | Martillo neumático. (maquinaria) | 0.855 | 4.57 | 3.91 |
| mq05pdm110 | h | Compresor portátil diesel media presión 10 m³/min. (maquinaria) | 0.428 | 7.75 | 3.32 |
| mq08sol010 | h | Equipo de oxicorte, con acetileno como combustible y oxígeno como comburente. (maquinaria) | 0.238 | 8.25 | 1.96 |
| mo019 | h | Oficial 1ª soldador. (mano de obra) | 0.236 | 22.82 | 5.39 |
| mo112 | h | Peón especializado construcción. (mano de obra) | 0.851 | 21.72 | 18.48 |
| mo113 | h | Peón ordinario construcción. (mano de obra) | 0.662 | 21.19 | 14.03 |
| % | % | Costes directos complementarios | 2 % | 47.09 | 0.94 |
|  |  | Costes directos |  |  | 48.03 |
