# Demolición de forjado de hormigón armado con medios mecánicos

- Propiedad del archivo: CYPE INGENIEROS, S.A.
- Formato: FIEBDC-3/2002
- Ámbito geográfico: Región de Murcia
- Divisa: EUR
- Costes indirectos: 3.00 %
- IVA: 21.00 %

## D Demoliciones

### DE Estructuras

#### DEH Hormigón

**DEH021** m² Demolición de forjado de hormigón armado con medios mecánicos.
Demolición de losa maciza de hormigón armado de 21 a 23 cm de canto total, con retroexcavadora con martillo rompedor, previo levantado del pavimento y su base, y carga manual sobre camión o contenedor.
Criterio de valoración económica: El precio no incluye el levantado del pavimento.
Incluye: Replanteo de la superficie de forjado a demoler. Demolición del elemento. Corte de las armaduras. Fragmentación de los escombros en piezas manejables. Retirada y acopio de escombros. Limpieza de los restos de obra. Carga manual de escombros sobre camión o contenedor.
Criterio de medición de proyecto: Superficie medida según documentación gráfica de Proyecto.
Criterio de medición de obra: Se medirá la superficie realmente demolida según especificaciones de Proyecto.

| Código | Ud | Descripción | Rendimiento | Precio | Importe |
|---|---|---|---|---|---|
| mq01exn050c | h | Retroexcavadora sobre neumáticos, de 85 kW, con martillo rompedor. (maquinaria) | 0.475 | 72.80 | 34.58 |
| mq08sol010 | h | Equipo de oxicorte, con acetileno como combustible y oxígeno como comburente. (maquinaria) | 0.285 | 8.25 | 2.35 |
| mo112 | h | Peón especializado construcción. (mano de obra) | 0.473 | 21.72 | 10.27 |
| mo019 | h | Oficial 1ª soldador. (mano de obra) | 0.284 | 22.82 | 6.48 |
| mo113 | h | Peón ordinario construcción. (mano de obra) | 0.709 | 21.19 | 15.02 |
| % | % | Costes directos complementarios | 2 % | 68.70 | 1.37 |
|  |  | Costes directos |  |  | 70.07 |
