# Levantado de barandilla metálica

- Propiedad del archivo: CYPE INGENIEROS, S.A.
- Formato: FIEBDC-3/2002
- Ámbito geográfico: Región de Murcia
- Divisa: EUR
- Costes indirectos: 3.00 %
- IVA: 21.00 %

## D Demoliciones

### DF Fachadas

#### DFD Defensas de exteriores

**DFD020** m Levantado de barandilla metálica.
Levantado con medios manuales y equipo de oxicorte, de barandilla metálica en forma recta, de 100 cm de altura, situada en balcón o terraza de fachada y fijada, sin deteriorar los elementos constructivos a los que está sujeta, y carga manual sobre camión o contenedor.
Criterio de valoración económica: El precio incluye el desmontaje de los accesorios y de los elementos de fijación.
Incluye: Levantado del elemento. Retirada y acopio del material levantado. Limpieza de los restos de obra. Carga manual del material levantado y restos de obra sobre camión o contenedor.
Criterio de medición de proyecto: Longitud medida según documentación gráfica de Proyecto.
Criterio de medición de obra: Se medirá la longitud realmente desmontada según especificaciones de Proyecto.

| Código | Ud | Descripción | Rendimiento | Precio | Importe |
|---|---|---|---|---|---|
| mq08sol010 | h | Equipo de oxicorte, con acetileno como combustible y oxígeno como comburente. (maquinaria) | 0.102 | 8.25 | 0.84 |
| mo019 | h | Oficial 1ª soldador. (mano de obra) | 0.102 | 22.82 | 2.33 |
| mo113 | h | Peón ordinario construcción. (mano de obra) | 0.203 | 21.19 | 4.30 |
| % | % | Costes directos complementarios | 2 % | 7.47 | 0.15 |
|  |  | Costes directos |  |  | 7.62 |
