# Demolición de balaustrada

- Propiedad del archivo: CYPE INGENIEROS, S.A.
- Formato: FIEBDC-3/2002
- Ámbito geográfico: Región de Murcia
- Divisa: EUR
- Costes indirectos: 3.00 %
- IVA: 21.00 %

## D Demoliciones

### DF Fachadas

#### DFD Defensas de exteriores

**DFD030** m Demolición de balaustrada.
Demolición de balaustrada formada por balaustres prefabricados de hormigón de sección circular y 65 cm de altura, con medios manuales, sin deteriorar los elementos constructivos sobre los que apoya, y carga manual sobre camión o contenedor.
Criterio de valoración económica: El precio incluye la demolición de las pilastras de arriostramiento.
Incluye: Demolición del elemento. Fragmentación de los escombros en piezas manejables. Retirada y acopio de escombros. Limpieza de los restos de obra. Carga manual de escombros sobre camión o contenedor.
Criterio de medición de proyecto: Longitud medida según documentación gráfica de Proyecto.
Criterio de medición de obra: Se medirá la longitud realmente demolida según especificaciones de Proyecto.

| Código | Ud | Descripción | Rendimiento | Precio | Importe |
|---|---|---|---|---|---|
| mo113 | h | Peón ordinario construcción. (mano de obra) | 0.585 | 21.19 | 12.40 |
| % | % | Costes directos complementarios | 2 % | 12.40 | 0.25 |
|  |  | Costes directos |  |  | 12.65 |
