# Desmontaje de dintel de perfil laminado

- Propiedad del archivo: CYPE INGENIEROS, S.A.
- Formato: FIEBDC-3/2002
- Ámbito geográfico: Región de Murcia
- Divisa: EUR
- Costes indirectos: 3.00 %
- IVA: 21.00 %

## D Demoliciones

### DH Remates

#### DHE De exteriores

**DHE041** m Desmontaje de dintel de perfil laminado.
Desmontaje de dintel metálico formado por dos perfiles de acero laminado, con equipo de oxicorte, sin deteriorar los elementos constructivos contiguos, y carga manual sobre camión o contenedor.
Incluye: Desmontaje del elemento. Retirada y acopio del material desmontado. Limpieza de los restos de obra. Carga manual del material desmontado y restos de obra sobre camión o contenedor.
Criterio de medición de proyecto: Longitud medida según documentación gráfica de Proyecto.
Criterio de medición de obra: Se medirá la longitud realmente desmontada según especificaciones de Proyecto.

| Código | Ud | Descripción | Rendimiento | Precio | Importe |
|---|---|---|---|---|---|
| mq08sol010 | h | Equipo de oxicorte, con acetileno como combustible y oxígeno como comburente. (maquinaria) | 0.165 | 8.25 | 1.36 |
| mo019 | h | Oficial 1ª soldador. (mano de obra) | 0.164 | 22.82 | 3.74 |
| mo113 | h | Peón ordinario construcción. (mano de obra) | 0.672 | 21.19 | 14.24 |
| % | % | Costes directos complementarios | 2 % | 19.34 | 0.39 |
|  |  | Costes directos |  |  | 19.73 |
