# Desmontaje de chimenea modular metálica

- Propiedad del archivo: CYPE INGENIEROS, S.A.
- Formato: FIEBDC-3/2002
- Ámbito geográfico: Región de Murcia
- Divisa: EUR
- Costes indirectos: 3.00 %
- IVA: 21.00 %

## D Demoliciones

### DI Instalaciones

#### DIC Calefacción, climatización y A.C.S.

**DIC051** m Desmontaje de chimenea modular metálica.
Desmontaje de chimenea modular metálica, de doble pared, de 250 mm de diámetro, con medios manuales y mecánicos, instalada en el exterior del edificio, hasta 27 m de altura, y carga mecánica sobre camión o contenedor.
Criterio de valoración económica: El precio incluye el desmontaje de los accesorios y de los soportes de fijación.
Incluye: Desmontaje del elemento. Retirada y acopio del material desmontado. Limpieza de los restos de obra. Carga mecánica del material desmontado y restos de obra sobre camión o contenedor. Realización de pruebas de servicio.
Criterio de medición de proyecto: Longitud medida desde el arranque del conducto hasta la parte superior del deflector, según documentación gráfica de Proyecto.
Criterio de medición de obra: Se medirá, desde el arranque del conducto hasta la parte superior del módulo final, la longitud realmente ejecutada según especificaciones de Proyecto.

| Código | Ud | Descripción | Rendimiento | Precio | Importe |
|---|---|---|---|---|---|
| mq07gte010c | h | Grúa autopropulsada de brazo telescópico con una capacidad de elevación de 30 t y 27 m de altura máxima de trabajo. (maquinaria) | 0.060 | 75.04 | 4.50 |
| mo004 | h | Oficial 1ª calefactor. (mano de obra) | 0.122 | 23.16 | 2.83 |
| mo103 | h | Ayudante calefactor. (mano de obra) | 0.122 | 21.75 | 2.65 |
| % | % | Costes directos complementarios | 2 % | 9.98 | 0.20 |
|  |  | Costes directos |  |  | 10.18 |
