# Desmontaje de línea general de alimentación

- Propiedad del archivo: CYPE INGENIEROS, S.A.
- Formato: FIEBDC-3/2002
- Ámbito geográfico: Región de Murcia
- Divisa: EUR
- Costes indirectos: 3.00 %
- IVA: 21.00 %

## D Demoliciones

### DI Instalaciones

#### DIE Eléctricas

**DIE030** m Desmontaje de línea general de alimentación.
Desmontaje de línea general de alimentación fija en superficie, con medios manuales, y carga manual sobre camión o contenedor.
Incluye: Desmontaje del elemento. Retirada y acopio del material desmontado. Limpieza de los restos de obra. Carga manual del material desmontado y restos de obra sobre camión o contenedor.
Criterio de medición de proyecto: Longitud medida según documentación gráfica de Proyecto.
Criterio de medición de obra: Se medirá la longitud realmente desmontada según especificaciones de Proyecto.

| Código | Ud | Descripción | Rendimiento | Precio | Importe |
|---|---|---|---|---|---|
| mo003 | h | Oficial 1ª electricista. (mano de obra) | 0.022 | 23.16 | 0.51 |
| mo102 | h | Ayudante electricista. (mano de obra) | 0.022 | 21.75 | 0.48 |
| % | % | Costes directos complementarios | 2 % | 0.99 | 0.02 |
|  |  | Costes directos |  |  | 1.01 |
