# Levantado de lámina adhesiva de acristalamiento de fachada

- Propiedad del archivo: CYPE INGENIEROS, S.A.
- Formato: FIEBDC-3/2002
- Ámbito geográfico: Región de Murcia
- Divisa: EUR
- Costes indirectos: 3.00 %
- IVA: 21.00 %

## D Demoliciones

### DL Carpintería, vidrios y protecciones solares

#### DLV Vidrios

**DLV080** m² Levantado de lámina adhesiva de acristalamiento de fachada.
Levantado de lámina adhesiva de acristalamiento de fachada, con medios manuales mediante rasqueta, posterior aplicación con pulverizador de líquido limpiador a base de solución con agente limpiador al 2% en agua, impregnando el adhesivo existente, eliminándolo con rasqueta una vez reblandecido, sin deteriorar la superficie soporte, y carga manual sobre camión o contenedor.
Incluye: Levantado del elemento. Aplicación del líquido limpiador. Eliminación de la capa de adhesivo. Aclarado. Retirada y acopio del material levantado. Limpieza de los restos de obra. Carga manual del material levantado y restos de obra sobre camión o contenedor.
Criterio de medición de proyecto: Superficie medida según documentación gráfica de Proyecto.
Criterio de medición de obra: Se medirá la superficie realmente demolida según especificaciones de Proyecto.

| Código | Ud | Descripción | Rendimiento | Precio | Importe |
|---|---|---|---|---|---|
| mt21lmc020a | l | Líquido limpiador a base de solución con agente limpiador al 2% en agua, para aplicar con pulverizador, para la eliminación de adhesivos sin provocar su disolución. (material) | 0.150 | 0.16 | 0.02 |
| op00dec010 |  | Decapador. | 1.000 | 0.00 | 0.00 |
| op00pul010 |  | Mochila pulverizadora. | 1.000 | 0.00 | 0.00 |
| mo110 | h | Ayudante cristalero. (mano de obra) | 0.134 | 23.20 | 3.11 |
| % | % | Costes directos complementarios | 2 % | 3.13 | 0.06 |
|  |  | Costes directos |  |  | 3.19 |
