# Demolición de pavimento exterior de baldosas de piedra natural

- Propiedad del archivo: CYPE INGENIEROS, S.A.
- Formato: FIEBDC-3/2002
- Ámbito geográfico: Región de Murcia
- Divisa: EUR
- Costes indirectos: 3.00 %
- IVA: 21.00 %

## D Demoliciones

### DM Firmes y pavimentos

#### DMX Pavimentos exteriores

**DMX070** m² Demolición de pavimento exterior de baldosas de piedra natural.
Demolición de pavimento exterior de baldosas de piedra natural, con martillo neumático, y carga manual sobre camión o contenedor.
Criterio de valoración económica: El precio incluye el picado del material de agarre, pero no incluye la demolición de la base soporte.
Incluye: Demolición del elemento. Fragmentación de los escombros en piezas manejables. Retirada y acopio de escombros. Limpieza de los restos de obra. Carga manual de escombros sobre camión o contenedor.
Criterio de medición de proyecto: Superficie medida según documentación gráfica de Proyecto.
Criterio de medición de obra: Se medirá la superficie realmente demolida según especificaciones de Proyecto.

| Código | Ud | Descripción | Rendimiento | Precio | Importe |
|---|---|---|---|---|---|
| mq05mai030 | h | Martillo neumático. (maquinaria) | 0.210 | 4.57 | 0.96 |
| mq05pdm010a | h | Compresor portátil eléctrico 2 m³/min de caudal. (maquinaria) | 0.105 | 4.27 | 0.45 |
| mo112 | h | Peón especializado construcción. (mano de obra) | 0.110 | 21.72 | 2.39 |
| mo113 | h | Peón ordinario construcción. (mano de obra) | 0.206 | 21.19 | 4.37 |
| % | % | Costes directos complementarios | 2 % | 8.17 | 0.16 |
|  |  | Costes directos |  |  | 8.33 |
