# Retirada de aislamiento térmico de tubería

- Propiedad del archivo: CYPE INGENIEROS, S.A.
- Formato: FIEBDC-3/2002
- Ámbito geográfico: Región de Murcia
- Divisa: EUR
- Costes indirectos: 3.00 %
- IVA: 21.00 %

## D Demoliciones

### DN Aislamientos e impermeabilizaciones

#### DNA Tuberías y bajantes

**DNA010** m Retirada de aislamiento térmico de tubería.
Retirada de aislamiento térmico de tubería de entre 50 y 150 mm de diámetro, en instalación superficial, con medios manuales, y carga manual sobre camión o contenedor.
Incluye: Retirada del elemento. Acopio del material retirado. Limpieza de los restos de obra. Carga manual del material retirado y restos de obra sobre camión o contenedor.
Criterio de medición de proyecto: Longitud medida según documentación gráfica de Proyecto.
Criterio de medición de obra: Se medirá la longitud realmente desmontada según especificaciones de Proyecto.

| Código | Ud | Descripción | Rendimiento | Precio | Importe |
|---|---|---|---|---|---|
| mo008 | h | Oficial 1ª fontanero. (mano de obra) | 0.037 | 23.16 | 0.86 |
| mo107 | h | Ayudante fontanero. (mano de obra) | 0.037 | 21.75 | 0.80 |
| % | % | Costes directos complementarios | 2 % | 1.66 | 0.03 |
|  |  | Costes directos |  |  | 1.69 |
