# Demolición de formación de pendientes de hormigón en cubierta

- Propiedad del archivo: CYPE INGENIEROS, S.A.
- Formato: FIEBDC-3/2002
- Ámbito geográfico: Región de Murcia
- Divisa: EUR
- Costes indirectos: 3.00 %
- IVA: 21.00 %

## D Demoliciones

### DQ Cubiertas

#### DQF Formación de pendientes

**DQF010** m² Demolición de formación de pendientes de hormigón en cubierta.
Demolición en cubierta de formación de pendientes de hormigón ligero con arcilla expandida de 10 cm de espesor medio, con martillo neumático, sin afectar a la estabilidad de los elementos constructivos contiguos, y carga manual sobre camión o contenedor.
Incluye: Demolición del elemento. Fragmentación de los escombros en piezas manejables. Retirada y acopio de escombros. Carga manual de escombros sobre camión o contenedor.
Criterio de medición de proyecto: Superficie medida según documentación gráfica de Proyecto.
Criterio de medición de obra: Se medirá la superficie realmente demolida según especificaciones de Proyecto.

| Código | Ud | Descripción | Rendimiento | Precio | Importe |
|---|---|---|---|---|---|
| mq05mai030 | h | Martillo neumático. (maquinaria) | 0.080 | 4.57 | 0.37 |
| mq05pdm110 | h | Compresor portátil diesel media presión 10 m³/min. (maquinaria) | 0.080 | 7.75 | 0.62 |
| mo112 | h | Peón especializado construcción. (mano de obra) | 0.080 | 21.72 | 1.74 |
| mo113 | h | Peón ordinario construcción. (mano de obra) | 0.159 | 21.19 | 3.37 |
| % | % | Costes directos complementarios | 2 % | 6.10 | 0.12 |
|  |  | Costes directos |  |  | 6.22 |
