# Demolición de capa de material de agarre o nivelación de mortero de cemento, en cubierta plana

- Propiedad del archivo: CYPE INGENIEROS, S.A.
- Formato: FIEBDC-3/2002
- Ámbito geográfico: Región de Murcia
- Divisa: EUR
- Costes indirectos: 3.00 %
- IVA: 21.00 %

## D Demoliciones

### DQ Cubiertas

#### DQP Capa de protección

**DQP050** m² Demolición de capa de material de agarre o nivelación de mortero de cemento, en cubierta plana.
Demolición de capa de material de agarre o nivelación en cubierta plana, formada por 4 cm de espesor de mortero de cemento, con medios manuales, sin afectar a la estabilidad de los elementos constructivos contiguos, y carga manual sobre camión o contenedor.
Incluye: Demolición del elemento. Fragmentación de los escombros en piezas manejables. Retirada y acopio de escombros. Limpieza de los restos de obra. Carga manual de escombros sobre camión o contenedor.
Criterio de medición de proyecto: Superficie medida según documentación gráfica de Proyecto.
Criterio de medición de obra: Se medirá la superficie realmente demolida según especificaciones de Proyecto.

| Código | Ud | Descripción | Rendimiento | Precio | Importe |
|---|---|---|---|---|---|
| mo020 | h | Oficial 1ª construcción. (mano de obra) | 0.139 | 22.53 | 3.13 |
| mo113 | h | Peón ordinario construcción. (mano de obra) | 0.162 | 21.19 | 3.43 |
| % | % | Costes directos complementarios | 2 % | 6.56 | 0.13 |
|  |  | Costes directos |  |  | 6.69 |
