# Desmontaje de peldaño en escalera metálica

- Propiedad del archivo: CYPE INGENIEROS, S.A.
- Formato: FIEBDC-3/2002
- Ámbito geográfico: Región de Murcia
- Divisa: EUR
- Costes indirectos: 3.00 %
- IVA: 21.00 %

## D Demoliciones

### DR Revestimientos y trasdosados

#### DRE Escaleras

**DRE020** m Desmontaje de peldaño en escalera metálica.
Desmontaje de peldaño metálico en escalera metálica, con equipo de oxicorte, sin afectar a la estabilidad estructural y dejándola preparada para recibir un nuevo peldaño, y carga manual sobre camión o contenedor.
Incluye: Demolición del elemento. Fragmentación de los escombros en piezas manejables. Retirada y acopio de escombros. Limpieza de los restos de obra. Carga manual de escombros sobre camión o contenedor.
Criterio de medición de proyecto: Longitud medida según documentación gráfica de Proyecto.
Criterio de medición de obra: Se medirá la longitud realmente desmontada según especificaciones de Proyecto.

| Código | Ud | Descripción | Rendimiento | Precio | Importe |
|---|---|---|---|---|---|
| mq08sol010 | h | Equipo de oxicorte, con acetileno como combustible y oxígeno como comburente. (maquinaria) | 0.100 | 8.25 | 0.83 |
| mo019 | h | Oficial 1ª soldador. (mano de obra) | 0.100 | 22.82 | 2.28 |
| mo113 | h | Peón ordinario construcción. (mano de obra) | 0.100 | 21.19 | 2.12 |
| % | % | Costes directos complementarios | 2 % | 5.23 | 0.10 |
|  |  | Costes directos |  |  | 5.33 |
