# Demolición de base de pavimento

- Propiedad del archivo: CYPE INGENIEROS, S.A.
- Formato: FIEBDC-3/2002
- Ámbito geográfico: Región de Murcia
- Divisa: EUR
- Costes indirectos: 3.00 %
- IVA: 21.00 %

## D Demoliciones

### DR Revestimientos y trasdosados

#### DRS Suelos y pavimentos

**DRS080** m² Demolición de base de pavimento.
Demolición de base de pavimento de mortero autonivelante existente en el interior del edificio, de hasta 8 cm de espesor, con martillo neumático, sin deteriorar los elementos constructivos contiguos, y carga manual sobre camión o contenedor.
Incluye: Demolición del elemento. Fragmentación de los escombros en piezas manejables. Retirada y acopio de escombros. Limpieza de los restos de obra. Carga manual de escombros sobre camión o contenedor.
Criterio de medición de proyecto: Superficie medida según documentación gráfica de Proyecto.
Criterio de medición de obra: Se medirá la superficie realmente demolida según especificaciones de Proyecto.

| Código | Ud | Descripción | Rendimiento | Precio | Importe |
|---|---|---|---|---|---|
| mq05mai030 | h | Martillo neumático. (maquinaria) | 0.198 | 4.57 | 0.90 |
| mq05pdm010a | h | Compresor portátil eléctrico 2 m³/min de caudal. (maquinaria) | 0.099 | 4.27 | 0.42 |
| mo112 | h | Peón especializado construcción. (mano de obra) | 0.197 | 21.72 | 4.28 |
| mo113 | h | Peón ordinario construcción. (mano de obra) | 0.320 | 21.19 | 6.78 |
| % | % | Costes directos complementarios | 2 % | 12.38 | 0.25 |
|  |  | Costes directos |  |  | 12.63 |
