# Demolición de elemento de construcción de obra de fábrica

- Propiedad del archivo: CYPE INGENIEROS, S.A.
- Formato: FIEBDC-3/2002
- Ámbito geográfico: Región de Murcia
- Divisa: EUR
- Costes indirectos: 3.00 %
- IVA: 21.00 %

## D Demoliciones

### DU Urbanización interior de la parcela

#### DUR Obra complementaria

**DUR020** m³ Demolición de elemento de construcción de obra de fábrica.
Demolición de elemento de construcción de fábrica de bloque de hormigón hueco, revestida, con medios manuales, y carga manual de escombros sobre camión o contenedor.
Criterio de valoración económica: El precio incluye la demolición del revestimiento, pero no incluye la demolición de la cimentación.
Incluye: Demolición del elemento y sus revestimientos. Fragmentación de los escombros en piezas manejables. Retirada y acopio de escombros. Limpieza de los restos de obra. Carga manual de escombros sobre camión o contenedor.
Criterio de medición de proyecto: Volumen medido según documentación gráfica de Proyecto.
Criterio de medición de obra: Se medirá el volumen realmente demolido según especificaciones de Proyecto.

| Código | Ud | Descripción | Rendimiento | Precio | Importe |
|---|---|---|---|---|---|
| mo112 | h | Peón especializado construcción. (mano de obra) | 1.672 | 21.72 | 36.32 |
| mo113 | h | Peón ordinario construcción. (mano de obra) | 1.672 | 21.19 | 35.43 |
| % | % | Costes directos complementarios | 2 % | 71.75 | 1.44 |
|  |  | Costes directos |  |  | 73.19 |
