# Acero en estructura de escalera y peldañeado de entramado ligero de perfiles (light steel framing) "PESUDO GRUPO"

- Propiedad del archivo: CYPE INGENIEROS, S.A.
- Formato: FIEBDC-3/2002
- Ámbito geográfico: Región de Murcia
- Divisa: EUR
- Costes indirectos: 3.00 %
- IVA: 21.00 %

## E Estructuras

### EA Acero

#### EAL Entramados ligeros (light steel framing)

**EAL100** kg Acero en estructura de escalera y peldañeado de entramado ligero de perfiles (light steel framing) "PESUDO GRUPO".
Acero conformado en frío, galvanizado, tipo DX52D+Z275MA, en estructura de escalera y peldañeado de entramado ligero de perfiles de 0,8 mm de espesor (light steel framing) "PESUDO GRUPO". Suministro de los perfiles mecanizados y ensamblados en taller y montaje de la estructura en obra, considerando un grado de complejidad bajo. Incluso remaches para la unión de los perfiles entre sí y anclajes mecánicos, para la fijación de la estructura.
Incluye: Replanteo. Montaje de la estructura.
Criterio de medición de proyecto: Peso nominal medido según documentación gráfica de Proyecto.
Criterio de medición de obra: Se determinará, a partir del peso obtenido en báscula oficial de las unidades llegadas a obra, el peso de las unidades realmente ejecutadas según especificaciones de Proyecto.

| Código | Ud | Descripción | Rendimiento | Precio | Importe |
|---|---|---|---|---|---|
| mt07lsf100g | kg | Acero conformado en frío, galvanizado, tipo DX52D+Z275MA, en perfiles mecanizados y ensamblados en taller, de 0,8 mm de espesor, para estructura de escalera y peldañeado de entramado ligero de perfiles (light steel framing) "PESUDO GRUPO"; con remaches para la unión de los perfiles entre sí y anclajes mecánicos de autoexcavado, de acero galvanizado, para la fijación de la estructura al forjado o a la cimentación. (material) | 1.000 | 3.32 | 3.32 |
| mo047 | h | Oficial 1ª montador de estructura metálica. (mano de obra) | 0.011 | 23.46 | 0.26 |
| mo094 | h | Ayudante montador de estructura metálica. (mano de obra) | 0.011 | 22.67 | 0.25 |
| % | % | Costes directos complementarios | 2 % | 3.83 | 0.08 |
|  |  | Costes directos |  |  | 3.91 |
