# Muro estructural de entramado ligero de perfiles (light steel framing) "PESUDO GRUPO"

- Propiedad del archivo: CYPE INGENIEROS, S.A.
- Formato: FIEBDC-3/2002
- Ámbito geográfico: Región de Murcia
- Divisa: EUR
- Costes indirectos: 3.00 %
- IVA: 21.00 %

## E Estructuras

### EA Acero

#### EAL Entramados ligeros (light steel framing)

**EAL010** Ud Muro estructural de entramado ligero de perfiles (light steel framing) "PESUDO GRUPO".
Muro estructural exterior, de 1220x2600 mm, de entramado ligero de perfiles de acero conformado en frío, galvanizado, tipo DX52D+Z275MA, de 0,8 mm de espesor (light steel framing) "PESUDO GRUPO", con una separación entre montantes de 600 mm, formado por: un panel A "PESUDO GRUPO", de 1220x2600 mm. Suministro de los perfiles mecanizados y ensamblados en taller y montaje de la estructura en obra, considerando un grado de complejidad medio. Incluso remaches para la unión de los perfiles entre sí y anclajes mecánicos, para la fijación de los paneles.
Incluye: Replanteo. Montaje de la estructura.
Criterio de medición de proyecto: Número de unidades previstas, según documentación gráfica de Proyecto.
Criterio de medición de obra: Se medirá el número de unidades realmente ejecutadas según especificaciones de Proyecto.

| Código | Ud | Descripción | Rendimiento | Precio | Importe |
|---|---|---|---|---|---|
| mt07lsf010ga | Ud | Panel A "PESUDO GRUPO", de 1220x2600 mm, para muro estructural de entramado ligero de perfiles de acero conformado en frío, galvanizado, tipo DX52D+Z275MA, de 0,8 mm de espesor (light steel framing), con una separación entre montantes de 600 mm y perforaciones en los montantes, pretaladradas en taller, para el paso de instalaciones; con remaches para la unión de los perfiles entre sí y anclajes mecánicos de autoexcavado, de acero galvanizado para la fijación de los paneles al forjado o a la cimentación. (material) | 1.000 | 44.34 | 44.34 |
| mo047 | h | Oficial 1ª montador de estructura metálica. (mano de obra) | 0.159 | 23.46 | 3.73 |
| mo094 | h | Ayudante montador de estructura metálica. (mano de obra) | 0.159 | 22.67 | 3.60 |
| % | % | Costes directos complementarios | 2 % | 51.67 | 1.03 |
|  |  | Costes directos |  |  | 52.70 |
