# Muro de sillería

- Propiedad del archivo: CYPE INGENIEROS, S.A.
- Formato: FIEBDC-3/2002
- Ámbito geográfico: Región de Murcia
- Divisa: EUR
- Costes indirectos: 3.00 %
- IVA: 21.00 %

## E Estructuras

### EC Cantería

#### ECM Muros

**ECM020** m³ Muro de sillería.
Muro de carga de sillería realizado con sillarejos de piedra caliza con acabado abujardado en la cara vista, con las caras labradas en taller, sentados unos sobre otros con la interposición de mortero de cal industrial, color Natural, M-15, suministrado en sacos, que sirva de cama, en muros de hasta 50 cm de espesor.
Incluye: Replanteo de los muros a realizar. Colocación y aplomado de miras de referencia. Tendido de hilos entre miras. Limpieza y humectación del lecho de la primera hilada. Extendido de mortero y colocación de cuñas. Colocación de sillarejos. Tanteo con regla, nivel y plomada, rectificando su posición mediante golpeo. Formación de dinteles, jambas, vierteaguas y encuentros. Rejuntado. Limpieza del paramento.
Criterio de medición de proyecto: Volumen medido según documentación gráfica de Proyecto, deduciendo los huecos de superficie mayor de 3 m².
Criterio de medición de obra: Se medirá el volumen realmente ejecutado según especificaciones de Proyecto, deduciendo los huecos de superficie mayor de 3 m².

| Código | Ud | Descripción | Rendimiento | Precio | Importe |
|---|---|---|---|---|---|
| mt06pil010b | m³ | Piedra caliza para sillería, realizada con sillarejos: piedras labradas en forma de paralelepípedo y dimensiones máximas aproximadas de 40x22x18 cm. (material) | 1.050 | 589.01 | 618.46 |
| mt08aaa010a | m³ | Agua. (material) | 0.068 | 1.50 | 0.10 |
| mt09mcu010aah | t | Mortero industrial para albañilería, de cal, color Natural, categoría M-15 (resistencia a compresión 15 N/mm²), compuesto de cal hidráulica natural, tipo NHL 5, según UNE-EN 459-1 y áridos silíceos seleccionados, suministrado en sacos, según UNE-EN 998-2. (material) | 0.376 | 254.38 | 95.65 |
| mo022 | h | Oficial 1ª colocador de piedra natural. (mano de obra) | 6.717 | 22.53 | 151.33 |
| mo060 | h | Ayudante colocador de piedra natural. (mano de obra) | 7.712 | 21.78 | 167.97 |
| % | % | Costes directos complementarios | 2 % | 1033.51 | 20.67 |
|  |  | Costes directos |  |  | 1054.18 |
