# Conector clavado

- Propiedad del archivo: CYPE INGENIEROS, S.A.
- Formato: FIEBDC-3/2002
- Ámbito geográfico: Región de Murcia
- Divisa: EUR
- Costes indirectos: 3.00 %
- IVA: 21.00 %

## E Estructuras

### EH Hormigón armado

#### EHX Losas mixtas

**EHX020** Ud Conector clavado.
Conector de acero galvanizado de 125 mm de altura, para su utilización sobre vigas metálicas en losas mixtas de 14,5 cm de canto mínimo; fijado con clavos de acero galvanizado mediante clavadora a pólvora.
Incluye: Replanteo y disposición del conector. Fijación del conector con clavos, mediante clavadora a pólvora.
Criterio de medición de proyecto: Número de unidades previstas, según documentación gráfica de Proyecto.
Criterio de medición de obra: Se medirá el número de unidades realmente ejecutadas según especificaciones de Proyecto.

| Código | Ud | Descripción | Rendimiento | Precio | Importe |
|---|---|---|---|---|---|
| mt07cem010f | Ud | Conector en "L", de acero galvanizado, de 125 mm de altura, para fijar a estructura de acero mediante clavado. (material) | 1.000 | 4.78 | 4.78 |
| mt07cem020 | Ud | Clavo de acero galvanizado, para aplicación con pistola. (material) | 2.000 | 0.49 | 0.98 |
| mt07cem030 | Ud | Cartucho de pólvora para fijación por disparo con clavadora. (material) | 2.000 | 0.37 | 0.74 |
| op00cla020 |  | Clavadora a pólvora. | 1.000 | 0.00 | 0.00 |
| mo047 | h | Oficial 1ª montador de estructura metálica. (mano de obra) | 0.020 | 23.46 | 0.47 |
| % | % | Costes directos complementarios | 2 % | 6.97 | 0.14 |
|  |  | Costes directos |  |  | 7.11 |
