# Marquesina de madera

- Propiedad del archivo: CYPE INGENIEROS, S.A.
- Formato: FIEBDC-3/2002
- Ámbito geográfico: Región de Murcia
- Divisa: EUR
- Costes indirectos: 3.00 %
- IVA: 21.00 %

## E Estructuras

### EM Madera

#### EMP Porches y marquesinas

**EMP030** Ud Marquesina de madera.
Marquesina de madera laminada de abeto tratada en autoclave, de 2400x860x1120 mm y 2,1 m² de superficie. Incluso accesorios, piezas especiales, elementos de anclaje y barniz para tratamiento de protección.
Incluye: Replanteo de alineaciones y niveles. Montaje de la marquesina. Barnizado.
Criterio de medición de proyecto: Número de unidades previstas, según documentación gráfica de Proyecto.
Criterio de medición de obra: Se medirá el número de unidades realmente ejecutadas según especificaciones de Proyecto.

| Código | Ud | Descripción | Rendimiento | Precio | Importe |
|---|---|---|---|---|---|
| mt07emo030d | Ud | Marquesina de madera laminada de abeto tratada en autoclave, de 2400x860x1120 mm y 2,1 m² de superficie, incluso accesorios, piezas especiales, elementos de anclaje y barniz para tratamiento de protección. (material) | 1.000 | 489.16 | 489.16 |
| op00tal010 |  | Taladro. | 1.000 | 0.00 | 0.00 |
| op00ato010 |  | Atornillador. | 1.000 | 0.00 | 0.00 |
| mo048 | h | Oficial 1ª montador de estructura de madera. (mano de obra) | 1.493 | 23.46 | 35.03 |
| mo095 | h | Ayudante montador de estructura de madera. (mano de obra) | 1.493 | 22.67 | 33.85 |
| % | % | Costes directos complementarios | 2 % | 558.04 | 11.16 |
|  |  | Costes directos |  |  | 569.20 |
