# Revestimiento exterior de fachada ventilada, de lamas de fibrocemento sin amianto

- Propiedad del archivo: CYPE INGENIEROS, S.A.
- Formato: FIEBDC-3/2002
- Ámbito geográfico: Región de Murcia
- Divisa: EUR
- Costes indirectos: 3.00 %
- IVA: 21.00 %

## F Fachadas y particiones

### FA Fachadas ventiladas

#### FAF Revestimiento exterior de lamas de fibrocemento sin amianto

**FAF010** m² Revestimiento exterior de fachada ventilada, de lamas de fibrocemento sin amianto.
Revestimiento exterior de fachada ventilada, de lamas de fibrocemento sin amianto, tratadas en autoclave, de 3600x190x10 mm, textura veteada, color natural; colocación en posición horizontal, mediante el sistema de fijación oculta con tornillos, con unión longitudinal de las lamas mediante junta solapada, sobre subestructura soporte de madera. Incluso tornillos autoperforantes para la fijación de la subestructura soporte.
Criterio de valoración económica: El precio no incluye el aislamiento térmico.
Incluye: Limpieza y preparación de la superficie soporte. Replanteo de las juntas de dilatación y paños de trabajo. Replanteo del despiece del revestimiento y de los puntos de anclaje de la subestructura soporte. Fijación de la subestructura soporte a la hoja principal y al forjado. Preparación del revestimiento. Aplomado, nivelación y alineación del revestimiento. Fijación definitiva del revestimiento a la subestructura soporte. Realización de todos los trabajos necesarios para la resolución de los huecos. Resolución de puntos singulares.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt12lfc030c | m² | Subestructura soporte para la sustentación del revestimiento exterior, de lamas de fibrocemento sin amianto en posición horizontal, formada por: enrastrelado doble, compuesto por rastreles horizontales de anchura igual al espesor del aislamiento y rastreles verticales de 38x50 mm y 38x75 mm en juntas entre lamas, con una separación entre rastreles de 60 cm, de madera de pino pinaster (Pinus pinaster), con el tratamiento adecuado, con clase de uso 4 según UNE-EN 335, acabado cepillado, con humedad inferior al 20%; con banda de sellado de caucho sintético EPDM y con tornillos autorroscantes de acero inoxidable para la fijación del revestimiento a la subestructura soporte y tornillos autoperforantes para la fijación de la subestructura soporte a la hoja principal. (material) | 1.000 | 17.60 | 17.60 |
| mt12lfc010ab | m² | Revestimiento exterior para fachada ventilada, de lamas de fibrocemento sin amianto, tratadas en autoclave, de 3600x190x10 mm, textura veteada, color natural, Euroclase A2-s1, d0 de reacción al fuego, según UNE-EN 13501-1; con el precio incrementado el 5% en concepto de piezas especiales para la resolución de puntos singulares. (material) | 1.000 | 32.96 | 32.96 |
| op00ato010 |  | Atornillador. | 1.000 | 0.00 | 0.00 |
| op00tal010 |  | Taladro. | 1.000 | 0.00 | 0.00 |
| mo052 | h | Oficial 1ª montador de sistemas de fachadas prefabricadas. (mano de obra) | 0.899 | 23.16 | 20.82 |
| mo099 | h | Ayudante montador de sistemas de fachadas prefabricadas. (mano de obra) | 0.899 | 21.78 | 19.58 |
| % | % | Costes directos complementarios | 2 % | 90.96 | 1.82 |
|  |  | Costes directos |  |  | 92.78 |
