# Punto singular para revestimiento exterior de fachada ventilada, de lamas de composite (WPC)

- Propiedad del archivo: CYPE INGENIEROS, S.A.
- Formato: FIEBDC-3/2002
- Ámbito geográfico: Región de Murcia
- Divisa: EUR
- Costes indirectos: 3.00 %
- IVA: 21.00 %

## F Fachadas y particiones

### FA Fachadas ventiladas

#### FAW Revestimiento exterior de lamas de composite

**FAW006** m Punto singular para revestimiento exterior de fachada ventilada, de lamas de composite (WPC).
Coronación para revestimiento exterior de fachada ventilada, de lamas de composite (WPC), con perfil macizo de terminación, de composite (WPC), de 179x10 mm, compuesto por material termoplástico y fibras vegetales con refuerzo mineral, acabado imitación madera de nogal.
Incluye: Replanteo y colocación del remate. Fijación mecánica.
Criterio de medición de proyecto: Longitud medida en verdadera magnitud, según documentación gráfica de Proyecto.
Criterio de medición de obra: Se medirá, en verdadera magnitud, la longitud realmente ejecutada según especificaciones de Proyecto.

| Código | Ud | Descripción | Rendimiento | Precio | Importe |
|---|---|---|---|---|---|
| mt12tar020c | m | Perfil macizo de terminación, de composite (WPC), de 179x10 mm, compuesto por material termoplástico y fibras vegetales con refuerzo mineral, acabado imitación madera de nogal, con tornillos de acero inoxidable A2 para la fijación a la subestructura soporte. (material) | 1.000 | 14.55 | 14.55 |
| op00ato010 |  | Atornillador. | 1.000 | 0.00 | 0.00 |
| mo052 | h | Oficial 1ª montador de sistemas de fachadas prefabricadas. (mano de obra) | 0.398 | 23.16 | 9.22 |
| mo099 | h | Ayudante montador de sistemas de fachadas prefabricadas. (mano de obra) | 0.398 | 21.78 | 8.67 |
| % | % | Costes directos complementarios | 3 % | 32.44 | 0.97 |
|  |  | Costes directos |  |  | 33.41 |
