# Dintel prefabricado, de hormigón polímero

- Propiedad del archivo: CYPE INGENIEROS, S.A.
- Formato: FIEBDC-3/2002
- Ámbito geográfico: Región de Murcia
- Divisa: EUR
- Costes indirectos: 3.00 %
- IVA: 21.00 %

## F Fachadas y particiones

### FC Dinteles, cargaderos y cajones de persiana

#### FCH Prefabricados de hormigón

**FCH040** m Dintel prefabricado, de hormigón polímero.
Dintel de hormigón polímero, de 13x5 cm, con goterón y anclaje metálico de acero galvanizado, apoyado sobre las jambas, recibido con una capa de mortero de cemento, industrial, con aditivo hidrófugo, M-15, con un espesor de 15 mm, fijado al forjado mediante anclajes metálicos. Incluso masilla de poliuretano para el sellado de juntas.
Incluye: Limpieza y preparación del plano de apoyo. Replanteo del nivel de apoyo del dintel. Colocación y fijación provisional del dintel. Aplomado y nivelación. Instalación del apeo. Resolución de las uniones de los anclajes al forjado. Sellado de juntas y limpieza del dintel. Retirada del apeo.
Criterio de medición de proyecto: Longitud medida según documentación gráfica de Proyecto, incluyendo las entregas en los apoyos.
Criterio de medición de obra: Se medirá la longitud realmente ejecutada según especificaciones de Proyecto, incluyendo las entregas en los apoyos.

| Código | Ud | Descripción | Rendimiento | Precio | Importe |
|---|---|---|---|---|---|
| mt08aaa010a | m³ | Agua. (material) | 0.006 | 1.50 | 0.01 |
| mt09mif010la | t | Mortero industrial para albañilería, de cemento, color gris, con aditivo hidrófugo, categoría M-15 (resistencia a compresión 15 N/mm²), suministrado en sacos, según UNE-EN 998-2. (material) | 0.005 | 73.55 | 0.37 |
| mt20dho010b | m | Dintel de hormigón polímero, de 13x5 cm, con goterón y anclaje metálico de acero galvanizado. (material) | 1.050 | 33.54 | 35.22 |
| mt20wwa030 | Ud | Cartucho de 310 cm³ de masilla de poliuretano impermeable. (material) | 0.043 | 7.32 | 0.31 |
| op00amo010 |  | Amoladora o radial. | 1.000 | 0.00 | 0.00 |
| mo020 | h | Oficial 1ª construcción. (mano de obra) | 0.398 | 22.53 | 8.97 |
| mo113 | h | Peón ordinario construcción. (mano de obra) | 0.398 | 21.19 | 8.43 |
| % | % | Costes directos complementarios | 2 % | 53.31 | 1.07 |
|  |  | Costes directos |  |  | 54.38 |
