# Dintel prefabricado en "U", de hormigón celular

- Propiedad del archivo: CYPE INGENIEROS, S.A.
- Formato: FIEBDC-3/2002
- Ámbito geográfico: Región de Murcia
- Divisa: EUR
- Costes indirectos: 3.00 %
- IVA: 21.00 %

## F Fachadas y particiones

### FC Dinteles, cargaderos y cajones de persiana

#### FCH Prefabricados de hormigón

**FCH060** Ud Dintel prefabricado en "U", de hormigón celular.
Dintel prefabricado en "U" de hormigón celular curado en autoclave, 200x25x20 cm, recibido con mortero para juntas finas; con refuerzo de hormigón de relleno preparado en obra, vertido con medios manuales, y acero UNE-EN 10080 B 500 S, cuantía 2,2 kg; montaje y desmontaje de apeo compuesto por 2 puntales metálicos telescópicos, amortizables en 150 usos y tablones de madera de pino, amortizables en 10 usos.
Incluye: Limpieza y nivelación de la superficie de apoyo. Replanteo y marcado de ejes de apoyo en el hueco de paso. Replanteo y corte de los tablones. Instalación del apeo. Colocación del dintel. Colocación de las armaduras. Preparación del hormigón. Vertido, vibrado y curado del hormigón. Desmontaje y retirada del apeo.
Criterio de medición de proyecto: Número de unidades previstas, según documentación gráfica de Proyecto.
Criterio de medición de obra: Se medirá el número de unidades realmente ejecutadas según especificaciones de Proyecto.

| Código | Ud | Descripción | Rendimiento | Precio | Importe |
|---|---|---|---|---|---|
| mt02bhc019a | Ud | Dintel prefabricado en "U" de hormigón celular curado en autoclave, 200x25x20 cm. (material) | 1.000 | 138.03 | 138.03 |
| mt07aco010c | kg | Ferralla elaborada en taller industrial con acero en barras corrugadas, UNE-EN 10080 B 500 S, de varios diámetros. (material) | 2.200 | 1.60 | 3.52 |
| mt08var050 | kg | Alambre galvanizado para atar, de 1,30 mm de diámetro. (material) | 0.051 | 1.50 | 0.08 |
| mt09mif065a | kg | Mortero para juntas finas, compuesto por cemento blanco, cal grasa, arena silícea y aditivo retenedor de agua a base de celulosa, de aplicación en fábricas de bloque de hormigón celular, suministrado en sacos de 25 kg, según UNE-EN 998-2. (material) | 0.800 | 0.55 | 0.44 |
| mt08aaa010a | m³ | Agua. (material) | 0.023 | 1.50 | 0.03 |
| mt08cem011a | kg | Cemento Portland CEM II/B-L 32,5 R, color gris, en sacos, según UNE-EN 197-1. (material) | 44.308 | 0.10 | 4.43 |
| mt01arg006 | t | Arena de cantera, para hormigón preparado en obra. (material) | 0.060 | 17.50 | 1.05 |
| mt01arg007b | t | Árido grueso homogeneizado, de tamaño máximo 12 mm. (material) | 0.120 | 16.64 | 2.00 |
| mt50spa050m | m³ | Tablón de madera de pino, dimensiones 20x7,2 cm. (material) | 0.005 | 439.20 | 2.20 |
| mt50spa101 | kg | Clavos de acero. (material) | 0.053 | 1.87 | 0.10 |
| mt50spa081a | Ud | Puntal metálico telescópico, de hasta 3 m de altura. (material) | 0.014 | 19.25 | 0.27 |
| mq06hor010 | h | Hormigonera eléctrica con una capacidad de amasado de 160 l. (maquinaria) | 0.062 | 3.45 | 0.21 |
| op00tal020 |  | Taladro con batidora. | 1.000 | 0.00 | 0.00 |
| op00sie040 |  | Sierra de cinta. | 1.000 | 0.00 | 0.00 |
| op00ciz020 |  | Cizalla para acero en barras corrugadas. | 1.000 | 0.00 | 0.00 |
| mo021 | h | Oficial 1ª construcción en trabajos de albañilería. (mano de obra) | 0.127 | 22.53 | 2.86 |
| mo114 | h | Peón ordinario construcción en trabajos de albañilería. (mano de obra) | 0.127 | 21.19 | 2.69 |
| mo043 | h | Oficial 1ª ferrallista. (mano de obra) | 0.037 | 23.46 | 0.87 |
| mo090 | h | Ayudante ferrallista. (mano de obra) | 0.037 | 22.67 | 0.84 |
| % | % | Costes directos complementarios | 2 % | 159.62 | 3.19 |
|  |  | Costes directos |  |  | 162.81 |
