# Dintel de perfil de aluminio

- Propiedad del archivo: CYPE INGENIEROS, S.A.
- Formato: FIEBDC-3/2002
- Ámbito geográfico: Región de Murcia
- Divisa: EUR
- Costes indirectos: 3.00 %
- IVA: 21.00 %

## F Fachadas y particiones

### FC Dinteles, cargaderos y cajones de persiana

#### FCU De aluminio

**FCU010** m Dintel de perfil de aluminio.
Dintel de aluminio, con goterón, de 11,5 cm de anchura y de 3,4 cm de altura, de perfil de aluminio extruido de 3,2 mm de espesor, de aleación 6060, con tratamiento térmico T5, acabado lacado. Incluso accesorios de fijación.
Incluye: Limpieza y preparación del plano de apoyo del sistema. Replanteo del nivel de apoyo de los elementos. Colocación y fijación provisional del dintel. Aplomado y nivelación. Ejecución de las uniones.
Criterio de medición de proyecto: Longitud medida según documentación gráfica de Proyecto, incluyendo las entregas en los apoyos.
Criterio de medición de obra: Se medirá la longitud realmente ejecutada según especificaciones de Proyecto, incluyendo las entregas en los apoyos.

| Código | Ud | Descripción | Rendimiento | Precio | Importe |
|---|---|---|---|---|---|
| mt20dcu010c | m | Dintel de aluminio, con goterón, de 11,5 cm de anchura y de 3,4 cm de altura, de perfil de aluminio extruido de 3,2 mm de espesor, de aleación 6060, con tratamiento térmico T5, acabado lacado; según UNE-EN 12020-2. (material) | 1.000 | 21.83 | 21.83 |
| mt20dcu005b | Ud | Kit de accesorios de fijación, para dintel, formado por canal, manguito metálico, varillas roscadas M8, tacos y fijaciones mecánicas. (material) | 1.000 | 1.84 | 1.84 |
| mo020 | h | Oficial 1ª construcción. (mano de obra) | 0.199 | 22.53 | 4.48 |
| mo113 | h | Peón ordinario construcción. (mano de obra) | 0.199 | 21.19 | 4.22 |
| % | % | Costes directos complementarios | 2 % | 32.37 | 0.65 |
|  |  | Costes directos |  |  | 33.02 |
