# Pasamanos de madera

- Propiedad del archivo: CYPE INGENIEROS, S.A.
- Formato: FIEBDC-3/2002
- Ámbito geográfico: Región de Murcia
- Divisa: EUR
- Costes indirectos: 3.00 %
- IVA: 21.00 %

## F Fachadas y particiones

### FD Defensas

#### FDD Barandillas y pasamanos

**FDD150** m Pasamanos de madera.
Pasamanos recto de madera de pino país, de 65x70 mm de sección, barnizado en taller con barniz sintético con acabado brillante, con soportes metálicos fijados al paramento mediante anclaje mecánico con tacos de nylon y tornillos de acero galvanizado. Incluso replanteo de los soportes, fijación de los soportes al paramento y fijación del pasamanos a los soportes. Elaborado en taller y montado en obra.
Incluye: Replanteo de los soportes. Fijación de los soportes al paramento. Fijación del pasamanos a los soportes.
Criterio de medición de proyecto: Longitud medida a ejes, según documentación gráfica de Proyecto.
Criterio de medición de obra: Se medirá, a ejes, la longitud realmente ejecutada según especificaciones de Proyecto.

| Código | Ud | Descripción | Rendimiento | Precio | Importe |
|---|---|---|---|---|---|
| mt26aaa033a | Ud | Anclaje mecánico con taco de nylon y tornillo de acero galvanizado, de cabeza avellanada. (material) | 2.000 | 0.29 | 0.58 |
| mt22dpa010aa | m | Pasamanos recto de madera de pino país, de 65x70 mm de sección, barnizado en taller, con barniz de poliuretano, acabado brillante, con soportes metálicos para su fijación al paramento. (material) | 1.000 | 19.62 | 19.62 |
| op00tal010 |  | Taladro. | 1.000 | 0.00 | 0.00 |
| op00ato010 |  | Atornillador. | 1.000 | 0.00 | 0.00 |
| mo017 | h | Oficial 1ª carpintero. (mano de obra) | 0.199 | 22.86 | 4.55 |
| mo058 | h | Ayudante carpintero. (mano de obra) | 0.199 | 21.90 | 4.36 |
| % | % | Costes directos complementarios | 2 % | 29.11 | 0.58 |
|  |  | Costes directos |  |  | 29.69 |
