# Barandilla de vidrio, para protección de huecos de fachada. Sistema "COMENZA"

- Propiedad del archivo: CYPE INGENIEROS, S.A.
- Formato: FIEBDC-3/2002
- Ámbito geográfico: Región de Murcia
- Divisa: EUR
- Costes indirectos: 3.00 %
- IVA: 21.00 %

## F Fachadas y particiones

### FD Defensas

#### FDY Sistemas de barandillas de vidrio

**FDY015** Ud Barandilla de vidrio, para protección de huecos de fachada. Sistema "COMENZA".
Sistema de barandilla de vidrio GlassFit FB-10 "COMENZA", para protección de huecos de fachada de entre 50 y 150 cm de anchura, sin pasamanos, con perfil de aluminio extruido de aleación 6063 con tratamiento térmico T6, de 50x53 mm de sección, acabado anodizado con el sello QUALICOAT, que garantiza el espesor y la calidad del proceso de lacado, capaz de soportar una fuerza horizontal uniformemente repartida de 1,6 kN/m aplicada en el borde superior del vidrio según CTE DB SE-AE, de altura máxima 110 cm, para vidrio templado laminar de seguridad, compuesto por dos lunas de 6 mm de espesor unidas mediante cuatro láminas incoloras de butiral de polivinilo, de 0,38 mm de espesor cada una. Sistema de montaje en el exterior del hueco de fachada. Incluso anclaje químico con varilla roscada de acero inoxidable para fijación a la superficie soporte.
Incluye: Marcado de los puntos de fijación. Aplomado y nivelación. Fijación de los anclajes. Montaje de elementos complementarios.
Criterio de medición de proyecto: Número de unidades previstas, según documentación gráfica de Proyecto.
Criterio de medición de obra: Se medirá el número de unidades realmente ejecutadas según especificaciones de Proyecto.

| Código | Ud | Descripción | Rendimiento | Precio | Importe |
|---|---|---|---|---|---|
| mt25dfc200b | Ud | Sistema de barandilla de vidrio GlassFit FB-10 "COMENZA", para protección de huecos de fachada de entre 50 y 150 cm de anchura, sin pasamanos, con perfil de aluminio extruido de aleación 6063 con tratamiento térmico T6, de 50x53 mm de sección, acabado anodizado con el sello QUALICOAT, que garantiza el espesor y la calidad del proceso de lacado, capaz de soportar una fuerza horizontal uniformemente repartida de 1,6 kN/m aplicada en el borde superior del vidrio según CTE DB SE-AE. Incluso accesorios, piezas y tornillos homologados. (material) | 1.000 | 194.31 | 194.31 |
| mt26aaq011d | Ud | Anclaje químico con varilla roscada de acero inoxidable, de 8 mm de diámetro, tuerca y arandela. (material) | 10.000 | 0.54 | 5.40 |
| mt21ves015d | m² | Vidrio templado laminar de seguridad, compuesto por dos lunas de 6 mm de espesor, unidas mediante cuatro láminas incoloras de butiral de polivinilo, de 0,38 mm de espesor cada una. Según UNE-EN ISO 12543-2, UNE-EN 14449 y UNE-EN 12150-1 (material) | 1.084 | 135.00 | 146.34 |
| op00ato010 |  | Atornillador. | 1.000 | 0.00 | 0.00 |
| mo011 | h | Oficial 1ª montador. (mano de obra) | 1.075 | 23.16 | 24.90 |
| mo080 | h | Ayudante montador. (mano de obra) | 1.075 | 21.78 | 23.41 |
| % | % | Costes directos complementarios | 2 % | 394.36 | 7.89 |
|  |  | Costes directos |  |  | 402.25 |
