# Celosía en fachada, de fábrica de piezas prefabricadas de hormigón, de lamas fijas

- Propiedad del archivo: CYPE INGENIEROS, S.A.
- Formato: FIEBDC-3/2002
- Ámbito geográfico: Región de Murcia
- Divisa: EUR
- Costes indirectos: 3.00 %
- IVA: 21.00 %

## F Fachadas y particiones

### FD Defensas

#### FDZ Celosías

**FDZ030** Ud Celosía en fachada, de fábrica de piezas prefabricadas de hormigón, de lamas fijas.
Celosía en fachada, de fábrica de piezas prefabricadas de hormigón, con lamas fijas, 20x40 cm, color gris, recibidas con mortero de cemento, industrial, M-5.
Incluye: Replanteo. Colocación y aplomado de miras de referencia. Tendido de hilos entre miras. Colocación de plomos fijos en las aristas. Colocación de las piezas. Repaso de las juntas y limpieza del paramento.
Criterio de medición de proyecto: Número de unidades previstas, según documentación gráfica de Proyecto.
Criterio de medición de obra: Se medirá el número de unidades realmente ejecutadas según especificaciones de Proyecto.

| Código | Ud | Descripción | Rendimiento | Precio | Importe |
|---|---|---|---|---|---|
| mt20thp010a | Ud | Pieza prefabricada de hormigón, con lamas fijas, 20x40 cm, color gris. (material) | 1.000 | 8.02 | 8.02 |
| mt08aaa010a | m³ | Agua. (material) | 0.006 | 1.50 | 0.01 |
| mt09mif010ca | t | Mortero industrial para albañilería, de cemento, color gris, categoría M-5 (resistencia a compresión 5 N/mm²), suministrado en sacos, según UNE-EN 998-2. (material) | 0.006 | 53.48 | 0.32 |
| mo020 | h | Oficial 1ª construcción. (mano de obra) | 0.398 | 22.53 | 8.97 |
| mo113 | h | Peón ordinario construcción. (mano de obra) | 0.214 | 21.19 | 4.53 |
| % | % | Costes directos complementarios | 2 % | 21.85 | 0.44 |
|  |  | Costes directos |  |  | 22.29 |
