# Zuncho vertical, de bloques de hormigón celular

- Propiedad del archivo: CYPE INGENIEROS, S.A.
- Formato: FIEBDC-3/2002
- Ámbito geográfico: Región de Murcia
- Divisa: EUR
- Costes indirectos: 3.00 %
- IVA: 21.00 %

## F Fachadas y particiones

### FE Fábrica estructural

#### FEC Muros de fábrica confinada

**FEC031** m Zuncho vertical, de bloques de hormigón celular.
Zuncho vertical, con bloques en "O" de hormigón celular curado en autoclave, 62,5x25x30 cm, con un hueco de 17 cm de diámetro, densidad 350 kg/m³, conductividad térmica 0,09 W/(mK), para revestir, recibidos con mortero para juntas finas; con refuerzo de hormigón de relleno, HA-25/B/12/XC2, preparado en obra, vertido con medios manuales, y acero UNE-EN 10080 B 500 S, con una cuantía aproximada de 3 kg/m; para muro de carga de fábrica. Incluso alambre de atar y separadores.
Criterio de valoración económica: El precio incluye la elaboración de la ferralla (corte, doblado y conformado de elementos) en taller industrial y el montaje en el lugar definitivo de su colocación en obra.
Incluye: Replanteo. Colocación de las armaduras. Corte y lijado de las piezas. Colocación de las piezas por hiladas a nivel. Resolución de esquinas y encuentros. Preparación del hormigón. Vertido, vibrado y curado del hormigón. Limpieza.
Criterio de medición de proyecto: Longitud medida a ejes, según documentación gráfica de Proyecto, sin duplicar esquinas ni encuentros.
Criterio de medición de obra: Se medirá la longitud realmente ejecutada según especificaciones de Proyecto, sin duplicar esquinas ni encuentros.

| Código | Ud | Descripción | Rendimiento | Precio | Importe |
|---|---|---|---|---|---|
| mt02bhc015ma | Ud | Bloque en "O" de hormigón celular curado en autoclave, 62,5x25x30 cm, con un hueco de 17 cm de diámetro, densidad 350 kg/m³, conductividad térmica 0,09 W/(mK), para revestir, según UNE-EN 771-4. (material) | 5.250 | 11.96 | 62.79 |
| mt09mif065a | kg | Mortero para juntas finas, compuesto por cemento blanco, cal grasa, arena silícea y aditivo retenedor de agua a base de celulosa, de aplicación en fábricas de bloque de hormigón celular, suministrado en sacos de 25 kg, según UNE-EN 998-2. (material) | 3.350 | 0.55 | 1.84 |
| mt07aco010c | kg | Ferralla elaborada en taller industrial con acero en barras corrugadas, UNE-EN 10080 B 500 S, de varios diámetros. (material) | 3.000 | 1.60 | 4.80 |
| mt08var050 | kg | Alambre galvanizado para atar, de 1,30 mm de diámetro. (material) | 0.069 | 1.50 | 0.10 |
| mt08cem011a | kg | Cemento Portland CEM II/B-L 32,5 R, color gris, en sacos, según UNE-EN 197-1. (material) | 13.767 | 0.10 | 1.38 |
| mt08aaa010a | m³ | Agua. (material) | 0.006 | 1.50 | 0.01 |
| mt01arg006 | t | Arena de cantera, para hormigón preparado en obra. (material) | 0.019 | 17.50 | 0.33 |
| mt01arg007b | t | Árido grueso homogeneizado, de tamaño máximo 12 mm. (material) | 0.037 | 16.64 | 0.62 |
| mq06hor010 | h | Hormigonera eléctrica con una capacidad de amasado de 160 l. (maquinaria) | 0.019 | 3.45 | 0.07 |
| op00sie040 |  | Sierra de cinta. | 1.000 | 0.00 | 0.00 |
| op00tal020 |  | Taladro con batidora. | 1.000 | 0.00 | 0.00 |
| op00ciz020 |  | Cizalla para acero en barras corrugadas. | 1.000 | 0.00 | 0.00 |
| au00auh040 |  | Vibrador de hormigón, eléctrico. | 1.000 | 0.00 | 0.00 |
| mo021 | h | Oficial 1ª construcción en trabajos de albañilería. (mano de obra) | 0.374 | 22.53 | 8.43 |
| mo114 | h | Peón ordinario construcción en trabajos de albañilería. (mano de obra) | 0.374 | 21.19 | 7.93 |
| mo043 | h | Oficial 1ª ferrallista. (mano de obra) | 0.051 | 23.46 | 1.20 |
| mo090 | h | Ayudante ferrallista. (mano de obra) | 0.051 | 22.67 | 1.16 |
| % | % | Costes directos complementarios | 2 % | 90.66 | 1.81 |
|  |  | Costes directos |  |  | 92.47 |
