# Zuncho horizontal de bloques en "U" de hormigón celular

- Propiedad del archivo: CYPE INGENIEROS, S.A.
- Formato: FIEBDC-3/2002
- Ámbito geográfico: Región de Murcia
- Divisa: EUR
- Costes indirectos: 3.00 %
- IVA: 21.00 %

## F Fachadas y particiones

### FE Fábrica estructural

#### FEC Muros de fábrica confinada

**FEC035** m Zuncho horizontal de bloques en "U" de hormigón celular.
Zuncho horizontal, de bloques en "U" de hormigón celular curado en autoclave, 62,5x25x30 cm, densidad 400 kg/m³, conductividad térmica 0,1 W/(mK), para revestir, recibidos con mortero para juntas finas; con refuerzo de hormigón de relleno, HA-25/B/12/XC2, preparado en obra, vertido con medios manuales, y acero UNE-EN 10080 B 500 S, cuantía 4,3 kg/m; para muro de carga de fábrica. Incluso alambre de atar y separadores.
Criterio de valoración económica: El precio incluye la elaboración de la ferralla (corte, doblado y conformado de elementos) en taller industrial y el montaje en el lugar definitivo de su colocación en obra.
Incluye: Replanteo. Corte y lijado de las piezas. Colocación de las piezas. Resolución de esquinas y encuentros. Colocación de las armaduras. Preparación del hormigón. Vertido, vibrado y curado del hormigón. Limpieza.
Criterio de medición de proyecto: Longitud medida según documentación gráfica de Proyecto, sin duplicar esquinas ni encuentros.
Criterio de medición de obra: Se medirá la longitud realmente ejecutada según especificaciones de Proyecto, sin duplicar esquinas ni encuentros.

| Código | Ud | Descripción | Rendimiento | Precio | Importe |
|---|---|---|---|---|---|
| mt02bhc016q | Ud | Bloque en "U" de hormigón celular curado en autoclave, 62,5x25x30 cm, densidad 400 kg/m³, conductividad térmica 0,1 W/(mK), para revestir, según UNE-EN 771-4. (material) | 1.600 | 9.09 | 14.54 |
| mt09mif065a | kg | Mortero para juntas finas, compuesto por cemento blanco, cal grasa, arena silícea y aditivo retenedor de agua a base de celulosa, de aplicación en fábricas de bloque de hormigón celular, suministrado en sacos de 25 kg, según UNE-EN 998-2. (material) | 1.200 | 0.55 | 0.66 |
| mt07aco010c | kg | Ferralla elaborada en taller industrial con acero en barras corrugadas, UNE-EN 10080 B 500 S, de varios diámetros. (material) | 4.300 | 1.60 | 6.88 |
| mt08var050 | kg | Alambre galvanizado para atar, de 1,30 mm de diámetro. (material) | 0.099 | 1.50 | 0.15 |
| mt08cem011a | kg | Cemento Portland CEM II/B-L 32,5 R, color gris, en sacos, según UNE-EN 197-1. (material) | 34.675 | 0.10 | 3.47 |
| mt08aaa010a | m³ | Agua. (material) | 0.006 | 1.50 | 0.01 |
| mt01arg006 | t | Arena de cantera, para hormigón preparado en obra. (material) | 0.047 | 17.50 | 0.82 |
| mt01arg007b | t | Árido grueso homogeneizado, de tamaño máximo 12 mm. (material) | 0.094 | 16.64 | 1.56 |
| mq06hor010 | h | Hormigonera eléctrica con una capacidad de amasado de 160 l. (maquinaria) | 0.049 | 3.45 | 0.17 |
| op00sie040 |  | Sierra de cinta. | 1.000 | 0.00 | 0.00 |
| op00tal020 |  | Taladro con batidora. | 1.000 | 0.00 | 0.00 |
| op00ciz020 |  | Cizalla para acero en barras corrugadas. | 1.000 | 0.00 | 0.00 |
| au00auh040 |  | Vibrador de hormigón, eléctrico. | 1.000 | 0.00 | 0.00 |
| mo021 | h | Oficial 1ª construcción en trabajos de albañilería. (mano de obra) | 0.221 | 22.53 | 4.98 |
| mo114 | h | Peón ordinario construcción en trabajos de albañilería. (mano de obra) | 0.221 | 21.19 | 4.68 |
| mo043 | h | Oficial 1ª ferrallista. (mano de obra) | 0.073 | 23.46 | 1.71 |
| mo090 | h | Ayudante ferrallista. (mano de obra) | 0.073 | 22.67 | 1.65 |
| % | % | Costes directos complementarios | 2 % | 41.28 | 0.83 |
|  |  | Costes directos |  |  | 42.11 |
