# Hoja interior de fachada de dos hojas, de fábrica de ladrillo cerámico para revestir, con aislamiento integrado

- Propiedad del archivo: CYPE INGENIEROS, S.A.
- Formato: FIEBDC-3/2002
- Ámbito geográfico: Región de Murcia
- Divisa: EUR
- Costes indirectos: 3.00 %
- IVA: 21.00 %

## F Fachadas y particiones

### FF Fábrica no estructural

#### FFT Hoja interior con aislamiento integrado en fachada de dos hojas

**FFT020** m² Hoja interior de fachada de dos hojas, de fábrica de ladrillo cerámico para revestir, con aislamiento integrado.
Hoja interior de fachada de dos hojas, de 7 cm de espesor, de fábrica de ladrillo cerámico hueco doble de gran formato con panel aislante de poliestireno expandido incorporado, machihembrado, para revestir, 70x50x7x4 cm, con juntas de 10 mm de espesor, recibida con una mezcla en agua de pegamento de cola preparado y hasta un 25% de yeso de calidad B1. Dintel de fábrica armada de ladrillos cortados, para revestir; montaje y desmontaje de apeo.
Incluye: Replanteo, planta a planta. Rectificación de irregularidades del forjado terminado. Marcado en los pilares de los niveles de referencia general de planta y de nivel de pavimento. Asiento de la primera hilada. Colocación y aplomado de miras de referencia. Tendido de hilos entre miras. Colocación de plomos fijos en las aristas. Colocación de las piezas por hiladas a nivel. Realización de todos los trabajos necesarios para la resolución de los huecos. Remate con yeso en el encuentro de la fábrica de ladrillo de gran formato con el forjado superior.
Criterio de medición de proyecto: Superficie medida según documentación gráfica de Proyecto, sin duplicar esquinas ni encuentros, deduciendo los huecos de superficie mayor de 3 m². En los huecos que no se deduzcan, están incluidos los trabajos de realizar la superficie interior del hueco.
Criterio de medición de obra: Se medirá la superficie realmente ejecutada según especificaciones de Proyecto, sin duplicar esquinas ni encuentros, deduciendo los huecos de superficie mayor de 3 m². En los huecos que no se deduzcan, están incluidos los trabajos de realizar la superficie interior del hueco.

| Código | Ud | Descripción | Rendimiento | Precio | Importe |
|---|---|---|---|---|---|
| mt04lgt010b | Ud | Ladrillo cerámico hueco doble de gran formato con panel aislante de poliestireno expandido incorporado, machihembrado, para revestir, 70x50x7x4 cm, aislamiento compuesto de poliestireno expandido de 4 cm de espesor, con superficie lisa y mecanizado lateral a media madera. (material) | 3.000 | 3.38 | 10.14 |
| mt09eyc010 | kg | Pegamento de escayola. (material) | 4.424 | 0.28 | 1.24 |
| mt09eyc020 | kg | Pegamento de yeso. (material) | 1.474 | 0.28 | 0.41 |
| mt09pye010b | m³ | Pasta de yeso de construcción B1, según UNE-EN 13279-1. (material) | 0.001 | 148.50 | 0.15 |
| mt07aco010g | kg | Acero en barras corrugadas, UNE-EN 10080 B 500 S, suministrado en obra en barras sin elaborar, de varios diámetros. (material) | 0.400 | 1.22 | 0.49 |
| mt08cem011a | kg | Cemento Portland CEM II/B-L 32,5 R, color gris, en sacos, según UNE-EN 197-1. (material) | 1.079 | 0.10 | 0.11 |
| mt08aaa010a | m³ | Agua. (material) | 0.006 | 1.50 | 0.01 |
| mt01arg006 | t | Arena de cantera, para hormigón preparado en obra. (material) | 0.001 | 17.50 | 0.02 |
| mt01arg007b | t | Árido grueso homogeneizado, de tamaño máximo 12 mm. (material) | 0.003 | 16.64 | 0.05 |
| mt50spa050m | m³ | Tablón de madera de pino, dimensiones 20x7,2 cm. (material) | 0.001 | 439.20 | 0.44 |
| mt50spa081a | Ud | Puntal metálico telescópico, de hasta 3 m de altura. (material) | 0.003 | 19.25 | 0.06 |
| mt50spa101 | kg | Clavos de acero. (material) | 0.011 | 1.87 | 0.02 |
| op00roz010 |  | Rozadora. | 1.000 | 0.00 | 0.00 |
| op00amo010 |  | Amoladora o radial. | 1.000 | 0.00 | 0.00 |
| mo021 | h | Oficial 1ª construcción en trabajos de albañilería. (mano de obra) | 0.377 | 22.53 | 8.49 |
| mo114 | h | Peón ordinario construcción en trabajos de albañilería. (mano de obra) | 0.263 | 21.19 | 5.57 |
| % | % | Costes directos complementarios | 3 % | 27.20 | 0.82 |
|  |  | Costes directos |  |  | 28.02 |
