# Muro de carga de fábrica de tapia de tierra estabilizada

- Propiedad del archivo: CYPE INGENIEROS, S.A.
- Formato: FIEBDC-3/2002
- Ámbito geográfico: Región de Murcia
- Divisa: EUR
- Costes indirectos: 3.00 %
- IVA: 21.00 %

## F Fachadas y particiones

### FN Muros bioclimáticos

#### FNA Hoja de fábrica de tapia

**FNA010** m³ Muro de carga de fábrica de tapia de tierra estabilizada.
Ejecución de muro de carga de 60 cm de espesor de fábrica de tapia de tierra estabilizada, compuesto por una mezcla de tierras seleccionadas, áridos de distintas granulometrías y cal aérea y cemento blanco como estabilizantes, que se conforma por apisonado manual dentro de un cajón de encofrado recuperable de madera llamado tapial, amortizable en 6 usos, relleno en tongadas sucesivas de 10 a 15 cm de espesor. Incluso refuerzo de esquinas y encuentros con malla de armado de fábricas, colocada en las hileras de cada tapia, cuya altura no será superior a 100 cm.
Criterio de valoración económica: El precio no incluye la formación de los dinteles de los huecos del paramento ni la realización de pruebas y ensayos de las tierras.
Incluye: Replanteo. Análisis de las tierras. Preparación de la mezcla. Montaje del sistema de encofrado o tapial. Vertido de la mezcla en el encofrado. Apisonado del relleno. Desmontaje del sistema de encofrado. Resolución de esquinas y encuentros. Sellado parcial de los huecos producidos al retirar el encofrado. Aplicación del tratamiento superficial.
Criterio de medición de proyecto: Volumen medido según documentación gráfica de Proyecto.
Criterio de medición de obra: Se medirá el volumen realmente ejecutado según especificaciones de Proyecto.

| Código | Ud | Descripción | Rendimiento | Precio | Importe |
|---|---|---|---|---|---|
| mt01zah010a | t | Zahorra natural caliza. (material) | 0.330 | 10.00 | 3.30 |
| mt01arg010a | m³ | Árido silíceo de machaqueo, de 2 a 5 mm de diámetro. (material) | 0.330 | 15.50 | 5.12 |
| mt01art020b | m³ | Tierra seleccionada de la propia excavación. (material) | 0.330 | 5.41 | 1.79 |
| mt08cem040c | kg | Cemento blanco BL-II/A-L 42,5 R, en sacos, según UNE 80305. (material) | 37.500 | 0.16 | 6.00 |
| mt08cal011a | kg | Cal aérea hidratada, tipo CL 90-S, según UNE-EN 459-1, en sacos. (material) | 95.000 | 0.44 | 41.80 |
| mt08aaa010a | m³ | Agua. (material) | 0.006 | 1.50 | 0.01 |
| mt07mee026ac | m² | Tabla de madera de pino silvestre (Pinus sylvestris), bordes canteados, de 22 mm de espesor, con el tratamiento adecuado, con clase de uso 2 según UNE-EN 335. (material) | 0.330 | 19.61 | 6.47 |
| mt08ema050b | m³ | Madera para encofrar, de 26 mm de espesor. (material) | 0.050 | 385.00 | 19.25 |
| mt08var050 | kg | Alambre galvanizado para atar, de 1,30 mm de diámetro. (material) | 0.300 | 1.50 | 0.45 |
| mt08var060 | kg | Puntas de acero de 20x100 mm. (material) | 0.200 | 8.75 | 1.75 |
| mt08ema090a | m² | Sistema de encofrado a dos caras, para muros, formado por tablones de madera de pino, hasta 3 m de altura. (material) | 0.556 | 40.00 | 22.24 |
| mt07aaf010ac | Ud | Armadura de tendel prefabricada de acero galvanizado en caliente RND.4/Z "MURFOR", de 4 mm de diámetro, 80 mm de anchura, 3,05 m de longitud y 0,885 kg de peso, tipo cercha, con ganchos para dinteles y esquineras. Según UNE-EN 845-3. (material) | 0.700 | 3.27 | 2.29 |
| mt27tsb030a | l | Impregnación hidrófuga y oleófuga, incolora, a base de alcoxisilano de alquilo en base acuosa, sin disolventes, con una profundidad media de penetración de 6,8 mm, repelente del agua y la suciedad, con propiedades tixotrópicas, permeable al vapor de agua, antimoho y antiverdín, con efecto preventivo de las eflorescencias y con resistencia a los rayos UV y a los álcalis, para aplicación sobre superficies de hormigón, mortero, ladrillo cerámico o piedra natural. (material) | 0.750 | 6.22 | 4.67 |
| mq05mai030 | h | Martillo neumático. (maquinaria) | 2.000 | 4.57 | 9.14 |
| mq05pdm010a | h | Compresor portátil eléctrico 2 m³/min de caudal. (maquinaria) | 2.000 | 4.27 | 8.54 |
| mo021 | h | Oficial 1ª construcción en trabajos de albañilería. (mano de obra) | 5.971 | 22.53 | 134.53 |
| mo114 | h | Peón ordinario construcción en trabajos de albañilería. (mano de obra) | 6.468 | 21.19 | 137.06 |
| % | % | Costes directos complementarios | 2 % | 404.41 | 8.09 |
|  |  | Costes directos |  |  | 412.50 |
