# Muro de carga, de 30 cm de espesor, de fábrica armada, de bloque de tierra comprimida (BTC), con barras de fibra de vidrio. Sistema "ELEMENTALES"

- Propiedad del archivo: CYPE INGENIEROS, S.A.
- Formato: FIEBDC-3/2002
- Ámbito geográfico: Región de Murcia
- Divisa: EUR
- Costes indirectos: 3.00 %
- IVA: 21.00 %

## F Fachadas y particiones

### FN Muros bioclimáticos

#### FNB Hoja de fábrica de bloques de tierra comprimida (BTC)

**FNB030** m² Muro de carga, de 30 cm de espesor, de fábrica armada, de bloque de tierra comprimida (BTC), con barras de fibra de vidrio. Sistema "ELEMENTALES".
Muro doble de carga, de 30 cm de espesor, de fábrica armada para revestir de bloque de tierra comprimida (BTC) machihembrado con dos alveolos "ELEMENTALES", de superficie rugosa, color marrón tierra, 30x9x15 cm, resistencia a compresión 4 N/mm², BTC 3, compuesto de tierras seleccionadas estabilizadas con cal hidráulica natural, recibida con mortero de cal aérea, arcilla y áridos seleccionados con granulometría de hasta 2 mm de diámetro, confeccionado en obra, "ELEMENTALES", con bloques en "U" del mismo material, reforzado con barras corrugadas de fibra de vidrio, de 10 mm de diámetro, rendimiento 3 m/m² y hormigón de relleno, preparado en obra, con mortero, compuesto por cal hidráulica natural, tipo NHL 3,5 y tipo NHL 5 y árido silíceo de machaqueo, de 2 a 5 mm de diámetro, vertido con medios manuales, volumen 0,09 m³/m², en dinteles, zunchos horizontales y zunchos verticales.
Criterio de valoración económica: El precio no incluye el zuncho perimetral ni el revestimiento.
Incluye: Limpieza y preparación de la superficie soporte. Replanteo, planta a planta. Colocación de armaduras. Colocación y aplomado de miras de referencia. Tendido de hilos entre miras. Colocación de plomos fijos en las aristas. Preparación del mortero. Colocación de las piezas por hiladas a nivel. Colocación de armaduras en los huecos de las piezas, zunchos horizontales y dinteles. Preparación del hormigón. Vertido, vibrado y curado del hormigón. Realización de todos los trabajos necesarios para la resolución de huecos. Repaso de las juntas y limpieza final del paramento.
Criterio de medición de proyecto: Superficie medida según documentación gráfica de Proyecto, sin duplicar esquinas ni encuentros, deduciendo los huecos de superficie mayor de 4 m².
Criterio de medición de obra: Se medirá la superficie realmente ejecutada según especificaciones de Proyecto, sin duplicar esquinas ni encuentros, deduciendo los huecos de superficie mayor de 4 m².

| Código | Ud | Descripción | Rendimiento | Precio | Importe |
|---|---|---|---|---|---|
| mt03bte010a | Ud | Bloque de tierra comprimida (BTC) machihembrado con dos alveolos "ELEMENTALES", de superficie rugosa, color marrón tierra, 30x9x15 cm, resistencia a compresión 4 N/mm², BTC 3, compuesto de tierras seleccionadas estabilizadas con cal hidráulica natural, con propiedades bioclimáticas. Según UNE 41410. (material) | 60.900 | 1.10 | 66.99 |
| mt03bte020a | Ud | Bloque en "U" de tierra comprimida (BTC) machihembrado con dos alveolos "ELEMENTALES", de superficie rugosa, color marrón tierra, 30x9x15 cm, resistencia a compresión 4 N/mm², BTC 3, compuesto de tierras seleccionadas estabilizadas con cal hidráulica natural, con propiedades bioclimáticas. Según UNE 41410. (material) | 6.825 | 1.10 | 7.51 |
| mt09mie010c | m³ | Mortero de cal aérea, arcilla y áridos seleccionados con granulometría de hasta 2 mm de diámetro, confeccionado en obra, "ELEMENTALES", suministrado en sacos Big Bag. (material) | 0.036 | 240.00 | 8.64 |
| mt16cia010b | Ud | Tapón de fibras de madera, de 122 mm de diámetro. (material) | 0.700 | 1.55 | 1.09 |
| mt07bfv010a | m | Barra corrugada de fibra de vidrio embebida en una matriz epoxi, de 10 mm de diámetro. (material) | 3.000 | 4.74 | 14.22 |
| mt16pdg012b | Ud | Brida de plástico, para atado de barras corrugadas de fibra de vidrio. (material) | 4.000 | 0.05 | 0.20 |
| mt08aaa010a | m³ | Agua. (material) | 0.010 | 1.50 | 0.02 |
| mt09rem220a | kg | Mortero, compuesto por cal hidráulica natural, tipo NHL 3,5 y tipo NHL 5, puzolanas, áridos seleccionados, aditivos y microfibras, resistencia a compresión 15 N/mm², con muy bajo contenido de sustancias orgánicas volátiles (VOC), M-15, según UNE-EN 998-2. (material) | 100.350 | 0.93 | 93.33 |
| mt01arg010a | m³ | Árido silíceo de machaqueo, de 2 a 5 mm de diámetro. (material) | 0.033 | 15.50 | 0.51 |
| mq06hor010 | h | Hormigonera eléctrica con una capacidad de amasado de 160 l. (maquinaria) | 0.061 | 3.45 | 0.21 |
| op00amo010 |  | Amoladora o radial. | 1.000 | 0.00 | 0.00 |
| op00ciz020 |  | Cizalla para acero en barras corrugadas. | 1.000 | 0.00 | 0.00 |
| op00ata010 |  | Atadora de ferralla. | 1.000 | 0.00 | 0.00 |
| mo021 | h | Oficial 1ª construcción en trabajos de albañilería. (mano de obra) | 0.543 | 22.53 | 12.23 |
| mo114 | h | Peón ordinario construcción en trabajos de albañilería. (mano de obra) | 0.730 | 21.19 | 15.47 |
| mo043 | h | Oficial 1ª ferrallista. (mano de obra) | 0.027 | 23.46 | 0.63 |
| mo090 | h | Ayudante ferrallista. (mano de obra) | 0.027 | 22.67 | 0.61 |
| % | % | Costes directos complementarios | 2 % | 221.66 | 4.43 |
|  |  | Costes directos |  |  | 226.09 |
