# Hoja exterior de muro Trombe, de carpintería de aluminio

- Propiedad del archivo: CYPE INGENIEROS, S.A.
- Formato: FIEBDC-3/2002
- Ámbito geográfico: Región de Murcia
- Divisa: EUR
- Costes indirectos: 3.00 %
- IVA: 21.00 %

## F Fachadas y particiones

### FN Muros bioclimáticos

#### FNR Hoja exterior de muro Trombe

**FNR010** m² Hoja exterior de muro Trombe, de carpintería de aluminio.
Hoja exterior de muro Trombe, de carpintería de aluminio, acabado anodizado natural, compuesta por un entramado en forma de retícula con una separación entre montantes de 150 cm y una distancia entre ejes de forjado de 300 cm, comprendiendo tres divisiones entre plantas; montantes de 175x52 mm, travesaños de 70,5x52 mm y perfil bastidor sin rotura de puente térmico. Incluso anclajes de acero para la fijación de los montantes al muro y chapa de aluminio para la realización de los remates.
Criterio de valoración económica: El precio no incluye el acristalamiento ni las rejillas de ventilación.
Incluye: Preparación de las bases de fijación para recibir los sistemas de anclaje del muro. Replanteo de los ejes primarios del entramado. Presentación y sujeción previa a la estructura del edificio de los ejes primarios del entramado. Alineación, aplomado y nivelación de los perfiles primarios. Sujeción definitiva del entramado primario. Preparación del sistema de recepción del entramado secundario. Alineación, aplomado y nivelación de los perfiles secundarios. Sujeción definitiva del entramado secundario.
Criterio de medición de proyecto: Superficie medida según documentación gráfica de Proyecto.
Criterio de medición de obra: Se medirá la superficie realmente ejecutada según especificaciones de Proyecto.

| Código | Ud | Descripción | Rendimiento | Precio | Importe |
|---|---|---|---|---|---|
| mt25tro010g | m | Montante de aluminio, de 105x52 mm (Ix= 277,80 cm4), acabado anodizado, incluso junta central de estanqueidad y juntas interiores de montante, provisto de canal de desagüe y ventilación. (material) | 0.667 | 48.11 | 32.09 |
| mt25tro020a | m | Travesaño de aluminio, de 55x52 mm (Iy = 19,04 cm4), acabado anodizado, incluso junta central de estanqueidad y juntas interiores de travesaño, provisto de canal de desagüe y ventilación. (material) | 1.333 | 25.75 | 34.32 |
| mt25tro030a | m | Perfil bastidor de aluminio, acabado anodizado, incluso perfil anodizado especial para el pegado del vidrio, de hasta 32 mm de espesor, y junta exterior de la hoja. (material) | 3.333 | 10.40 | 34.66 |
| mt25tro100a | Ud | Repercusión, por m², de accesorios para hoja exterior de muro Trombe, elementos de anclaje y sujeción y remates a obra. (material) | 1.000 | 20.63 | 20.63 |
| mo018 | h | Oficial 1ª cerrajero. (mano de obra) | 0.398 | 22.82 | 9.08 |
| mo059 | h | Ayudante cerrajero. (mano de obra) | 0.796 | 21.84 | 17.38 |
| mo011 | h | Oficial 1ª montador. (mano de obra) | 0.299 | 23.16 | 6.92 |
| mo080 | h | Ayudante montador. (mano de obra) | 0.597 | 21.78 | 13.00 |
| % | % | Costes directos complementarios | 2 % | 168.08 | 3.36 |
|  |  | Costes directos |  |  | 171.44 |
