# Revestimiento de frente de forjado con plaquetas cerámicas con aislamiento, para revestir

- Propiedad del archivo: CYPE INGENIEROS, S.A.
- Formato: FIEBDC-3/2002
- Ámbito geográfico: Región de Murcia
- Divisa: EUR
- Costes indirectos: 3.00 %
- IVA: 21.00 %

## F Fachadas y particiones

### FR Frentes de forjado

#### FRC De piezas cerámicas

**FRC018** m Revestimiento de frente de forjado con plaquetas cerámicas con aislamiento, para revestir.
Revestimiento de frente de forjado de 25 cm de canto, con plaquetas cerámicas con aislamiento de poliestireno expandido elastificado con grafito incorporado a la cara interior, 80x24x6,5 cm, para revestir. COLOCACIÓN: con mortero de cemento industrial, color gris, M-5, suministrado a granel.
Incluye: Colocación, aplomado, nivelación y alineación. Limpieza del paramento.
Criterio de medición de proyecto: Longitud medida por su mayor desarrollo lineal, según documentación gráfica de Proyecto.
Criterio de medición de obra: Se medirá, por su mayor desarrollo lineal, la longitud realmente ejecutada según especificaciones de Proyecto.

| Código | Ud | Descripción | Rendimiento | Precio | Importe |
|---|---|---|---|---|---|
| mt02bcr035g | Ud | Plaqueta cerámica con aislamiento de poliestireno expandido elastificado con grafito incorporado a la cara interior, 80x24x6,5 cm, para revestir. (material) | 1.230 | 9.11 | 11.21 |
| mt09mif010cb | t | Mortero industrial para albañilería, de cemento, color gris, categoría M-5 (resistencia a compresión 5 N/mm²), suministrado a granel, según UNE-EN 998-2. (material) | 0.002 | 50.20 | 0.10 |
| mt08aaa010a | m³ | Agua. (material) | 0.004 | 1.50 | 0.01 |
| mq06mms010 | h | Mezclador continuo con silo, para mortero industrial en seco, suministrado a granel. (maquinaria) | 0.006 | 1.94 | 0.01 |
| op00sie030 |  | Sierra de disco de diamante, para mesa de trabajo, de corte húmedo. | 1.000 | 0.00 | 0.00 |
| mo114 | h | Peón ordinario construcción en trabajos de albañilería. (mano de obra) | 0.121 | 21.19 | 2.56 |
| mo021 | h | Oficial 1ª construcción en trabajos de albañilería. (mano de obra) | 0.119 | 22.53 | 2.68 |
| % | % | Costes directos complementarios | 2 % | 16.57 | 0.33 |
|  |  | Costes directos |  |  | 16.90 |
