# Refuerzo para sistema ETICS "BAUMIT" de aislamiento térmico por el exterior de fachadas

- Propiedad del archivo: CYPE INGENIEROS, S.A.
- Formato: FIEBDC-3/2002
- Ámbito geográfico: Región de Murcia
- Divisa: EUR
- Costes indirectos: 3.00 %
- IVA: 21.00 %

## F Fachadas y particiones

### FS Fachadas ETICS

#### FSM Revestimiento continuo mineral o sintético

**FSM044** m² Refuerzo para sistema ETICS "BAUMIT" de aislamiento térmico por el exterior de fachadas.
Capa adicional de refuerzo para el sistema StarSystem "BAUMIT", con ETE 15/0460, mediante la aplicación de una capa de mortero de 3 mm de espesor mínimo, realizada con mortero adhesivo StarContact "BAUMIT", armado con malla de fibra de vidrio antiálcalis, StarTex 145 "BAUMIT", de 4x4 mm de luz de malla, de 145 g/m² de masa superficial y 0,5 mm de espesor, solapada 10 cm; aplicada en zonas susceptibles de impacto desde el arranque del sistema, sobre la capa de regularización y antes de la aplicación de la imprimación.
Criterio de valoración económica: El precio incluye la ejecución de remates en los encuentros con paramentos y revestimientos u otros elementos recibidos en su superficie.
Incluye: Aplicación de una primera capa de mortero sobre la capa de regularización. Colocación de la malla de refuerzo. Aplicación de una segunda capa de mortero sobre la malla de refuerzo. Resolución de puntos singulares.
Criterio de medición de proyecto: Superficie medida según documentación gráfica de Proyecto, deduciendo los huecos de superficie mayor de 2 m², añadiendo a cambio la superficie de la parte interior del hueco, correspondiente al desarrollo de jambas y dinteles.
Criterio de medición de obra: Se medirá la superficie realmente ejecutada según especificaciones de Proyecto, deduciendo los huecos de superficie mayor de 2 m², añadiendo a cambio la superficie de la parte interior del hueco, correspondiente al desarrollo de jambas y dinteles.

| Código | Ud | Descripción | Rendimiento | Precio | Importe |
|---|---|---|---|---|---|
| mt28bau010d | kg | Mortero adhesivo StarContact "BAUMIT", compuesto por cemento, ligantes orgánicos, árido de 0,6 mm de tamaño máximo y aditivos, para adherir y reforzar los paneles aislantes, y como capa base, previo amasado con agua. (material) | 4.500 | 1.29 | 5.81 |
| mt28bau100a | m² | Malla de fibra de vidrio antiálcalis, StarTex 145 "BAUMIT", de 4x4 mm de luz de malla, de 145 g/m² de masa superficial, 0,5 mm de espesor y de 0,1x50 m, con 2000 N/50 mm de resistencia a tracción, para armar morteros. (material) | 1.100 | 1.59 | 1.75 |
| op00tal020 |  | Taladro con batidora. | 1.000 | 0.00 | 0.00 |
| mo039 | h | Oficial 1ª revocador. (mano de obra) | 0.119 | 22.53 | 2.68 |
| mo079 | h | Ayudante revocador. (mano de obra) | 0.119 | 21.78 | 2.59 |
| % | % | Costes directos complementarios | 2 % | 12.83 | 0.26 |
|  |  | Costes directos |  |  | 13.09 |
