# Partición interior de placas de silicato cálcico. Sistema "PROMAT"

- Propiedad del archivo: CYPE INGENIEROS, S.A.
- Formato: FIEBDC-3/2002
- Ámbito geográfico: Región de Murcia
- Divisa: EUR
- Costes indirectos: 3.00 %
- IVA: 21.00 %

## F Fachadas y particiones

### FT Sistemas de tabiquería

#### FTI De placas de silicato cálcico

**FTI010** m² Partición interior de placas de silicato cálcico. Sistema "PROMAT".
Partición interior de placas de silicato cálcico, con resistencia al fuego EI 120, según UNE-EN 1364-1, de 45 mm de espesor total. Sistema Cerramiento Monolítico Promatect-100 "PROMAT", formado por una estructura metálica de acero galvanizado, a base de perfiles en L, sólidamente fijados al suelo y al techo, a la que se atornillan tres placas en total (una placa tipo cortafuego en una cara, de 15 mm de espesor y dos placas tipo cortafuego de 15 mm de espesor en la otra cara). Incluso fijaciones para el anclaje de los perfiles metálicos; tornillería y grapas para la fijación de las placas y pasta para el tratamiento de juntas.
Criterio de valoración económica: El precio incluye la resolución de encuentros y puntos singulares.
Incluye: Replanteo y trazado en el forjado inferior y en el superior de los perfiles. Colocación y fijación de los perfiles. Corte de las placas. Fijación de las placas. Tratamiento de juntas.
Criterio de medición de proyecto: Superficie medida según documentación gráfica de Proyecto, sin duplicar esquinas ni encuentros.
Criterio de medición de obra: Se medirá la superficie realmente ejecutada según especificaciones de Proyecto, sin duplicar esquinas ni encuentros.

| Código | Ud | Descripción | Rendimiento | Precio | Importe |
|---|---|---|---|---|---|
| mt12psg160f | m | Perfil en L, de acero galvanizado, de 50 mm. (material) | 0.800 | 1.44 | 1.15 |
| mt26aaa023a | Ud | Anclaje mecánico con taco de expansión de acero galvanizado, tuerca y arandela. (material) | 2.000 | 1.47 | 2.94 |
| mt12plo010jh | m² | Placa de silicato cálcico Promatect-100 "PROMAT", de 1200x2500 mm y 15 mm de espesor, con los bordes cuadrados; Euroclase A1 de reacción al fuego, según UNE-EN 13501-1. (material) | 3.150 | 21.82 | 68.73 |
| mt12psg081c | Ud | Tornillo autoperforante 3,5x25 mm. (material) | 12.000 | 0.01 | 0.12 |
| mt12psg081d | Ud | Tornillo autoperforante 3,5x35 mm. (material) | 28.000 | 0.01 | 0.28 |
| mt12psg115b | Ud | Grapa para fijación de placas. (material) | 10.000 | 0.21 | 2.10 |
| mt12ppo010d | kg | Pasta de juntas "PROMAT". (material) | 0.500 | 1.73 | 0.87 |
| op00fre010 |  | Fresadora. | 1.000 | 0.00 | 0.00 |
| op00sie010 |  | Sierra de calar. | 1.000 | 0.00 | 0.00 |
| op00tal010 |  | Taladro. | 1.000 | 0.00 | 0.00 |
| op00ato010 |  | Atornillador. | 1.000 | 0.00 | 0.00 |
| op00gra010 |  | Grapadora. | 1.000 | 0.00 | 0.00 |
| mo053 | h | Oficial 1ª montador de prefabricados interiores. (mano de obra) | 0.582 | 23.16 | 13.48 |
| mo100 | h | Ayudante montador de prefabricados interiores. (mano de obra) | 0.582 | 21.78 | 12.68 |
| % | % | Costes directos complementarios | 2 % | 102.35 | 2.05 |
|  |  | Costes directos |  |  | 104.40 |
