# Trituración de residuos de la construcción

- Propiedad del archivo: CYPE INGENIEROS, S.A.
- Formato: FIEBDC-3/2002
- Ámbito geográfico: Región de Murcia
- Divisa: EUR
- Costes indirectos: 3.00 %
- IVA: 21.00 %

## G Gestión de residuos

### GC Tratamientos previos de los residuos

#### GCB Trituración de residuos

**GCB010** m³ Trituración de residuos de la construcción.
Trituración a pie de obra de los residuos de construcción y/o demolición de naturaleza no pétrea, con medios mecánicos, y carga sobre camión.
Criterio de medición de proyecto: Volumen teórico, estimado a partir del peso y la densidad aparente de los diferentes materiales que componen los residuos, según documentación gráfica de Proyecto.
Criterio de medición de obra: Se medirá, incluyendo el esponjamiento, el volumen de residuos realmente tratado según especificaciones de Proyecto.

| Código | Ud | Descripción | Rendimiento | Precio | Importe |
|---|---|---|---|---|---|
| mq05rcd010a | h | Trituradora de martillos para residuos de construcción y demolición de naturaleza no pétrea, con capacidad para tratar de 10 a 25 m³/h, con cinta de alimentación, transportable manualmente. (maquinaria) | 0.060 | 11.50 | 0.69 |
| mo112 | h | Peón especializado construcción. (mano de obra) | 0.060 | 21.72 | 1.30 |
| % | % | Costes directos complementarios | 2 % | 1.99 | 0.04 |
|  |  | Costes directos |  |  | 2.03 |
