# Machaqueo de residuos de la construcción

- Propiedad del archivo: CYPE INGENIEROS, S.A.
- Formato: FIEBDC-3/2002
- Ámbito geográfico: Región de Murcia
- Divisa: EUR
- Costes indirectos: 3.00 %
- IVA: 21.00 %

## G Gestión de residuos

### GC Tratamientos previos de los residuos

#### GCC Machaqueo de residuos

**GCC010** m³ Machaqueo de residuos de la construcción.
Machaqueo a pie de obra de los residuos de construcción y/o demolición de naturaleza pétrea, con medios mecánicos, con capacidad para tratar de 100 a 400 t/h, y carga sobre camión.
Criterio de medición de proyecto: Volumen teórico, estimado a partir del peso y la densidad aparente de los diferentes materiales que componen los residuos, según documentación gráfica de Proyecto.
Criterio de medición de obra: Se medirá, incluyendo el esponjamiento, el volumen de residuos realmente tratado según especificaciones de Proyecto.

| Código | Ud | Descripción | Rendimiento | Precio | Importe |
|---|---|---|---|---|---|
| mq05rcd020c | h | Equipo móvil de machaqueo para residuos de construcción y demolición de naturaleza pétrea, con capacidad para tratar de 100 a 400 t/h. (maquinaria) | 0.005 | 107.00 | 0.54 |
| mq01pan010a | h | Pala cargadora sobre neumáticos de 120 kW/1,9 m³. (maquinaria) | 0.003 | 45.06 | 0.14 |
| mo020 | h | Oficial 1ª construcción. (mano de obra) | 0.005 | 22.53 | 0.11 |
| % | % | Costes directos complementarios | 2 % | 0.79 | 0.02 |
|  |  | Costes directos |  |  | 0.81 |
