# Anclaje mecánico de expansión, macho, tipo cuña, en hormigón

- Propiedad del archivo: CYPE INGENIEROS, S.A.
- Formato: FIEBDC-3/2002
- Ámbito geográfico: Región de Murcia
- Divisa: EUR
- Costes indirectos: 3.00 %
- IVA: 21.00 %

## H Remates y ayudas

### HA Anclajes

#### HAH Sobre hormigón

**HAH012** Ud Anclaje mecánico de expansión, macho, tipo cuña, en hormigón.
Anclaje mecánico de expansión, tipo cuña, de acero galvanizado, 6x70, insertado en perforación de 6 mm de diámetro y 45 mm de profundidad, realizada mediante taladro con martillo percutor y broca, en hormigón.
Incluye: Replanteo de la posición del anclaje. Ejecución de la perforación. Limpieza del polvo resultante. Introducción del anclaje. Golpeo en la base de la cuña con el martillo. Limpieza de los restos sobrantes.
Criterio de medición de proyecto: Número de unidades previstas, según documentación gráfica de Proyecto.
Criterio de medición de obra: Se medirá el número de unidades realmente ejecutadas según especificaciones de Proyecto.

| Código | Ud | Descripción | Rendimiento | Precio | Importe |
|---|---|---|---|---|---|
| mt26ind170b | Ud | Anclaje mecánico de expansión, tipo cuña, de acero galvanizado, 6x70, de 6 mm de diámetro y 70 mm de longitud, para fijación sobre elementos de hormigón. (material) | 1.000 | 0.44 | 0.44 |
| op00tal010 |  | Taladro. | 1.000 | 0.00 | 0.00 |
| mo020 | h | Oficial 1ª construcción. (mano de obra) | 0.030 | 22.53 | 0.68 |
| mo112 | h | Peón especializado construcción. (mano de obra) | 0.030 | 21.72 | 0.65 |
| % | % | Costes directos complementarios | 2 % | 1.77 | 0.04 |
|  |  | Costes directos |  |  | 1.81 |
