# Recibido de precerco de madera a tabique de fábrica

- Propiedad del archivo: CYPE INGENIEROS, S.A.
- Formato: FIEBDC-3/2002
- Ámbito geográfico: Región de Murcia
- Divisa: EUR
- Costes indirectos: 3.00 %
- IVA: 21.00 %

## H Remates y ayudas

### HE Recibidos

#### HEC Cercos, precercos y premarcos

**HEC020** Ud Recibido de precerco de madera a tabique de fábrica.
Recibido de precerco de madera a tabique de fábrica, con patillas de anclaje, con pasta de yeso B1, después de la ejecución del tabique y con el pavimento colocado, para fijar posteriormente, sobre él, el marco de la carpintería exterior de hasta 2 m² de superficie.
Incluye: Replanteo. Apertura de huecos para embutir las patillas de anclaje. Nivelación y aplomado. Tapado de huecos con mortero. Fijación definitiva del precerco.
Criterio de medición de proyecto: Número de unidades previstas, según documentación gráfica de Proyecto.
Criterio de medición de obra: Se medirá el número de unidades realmente ejecutadas según especificaciones de Proyecto.

| Código | Ud | Descripción | Rendimiento | Precio | Importe |
|---|---|---|---|---|---|
| mt09pye010b | m³ | Pasta de yeso de construcción B1, según UNE-EN 13279-1. (material) | 0.020 | 148.50 | 2.97 |
| mo020 | h | Oficial 1ª construcción. (mano de obra) | 0.368 | 22.53 | 8.29 |
| mo113 | h | Peón ordinario construcción. (mano de obra) | 0.368 | 21.19 | 7.80 |
| % | % | Costes directos complementarios | 2 % | 19.06 | 0.38 |
|  |  | Costes directos |  |  | 19.44 |
