# Forrado de conductos para instalaciones, con placas de yeso laminado

- Propiedad del archivo: CYPE INGENIEROS, S.A.
- Formato: FIEBDC-3/2002
- Ámbito geográfico: Región de Murcia
- Divisa: EUR
- Costes indirectos: 3.00 %
- IVA: 21.00 %

## H Remates y ayudas

### HF Forrados

#### HFI De conductos

**HFI020** m Forrado de conductos para instalaciones, con placas de yeso laminado.
Forrado de conductos para instalaciones, en un rincón de la tabiquería, de 50 cm de longitud y 25 cm de anchura, realizado con placas de yeso laminado dispuestas en una cara y estructura simple autoportante, compuesto de: entramado autoportante de perfiles de chapa de acero galvanizado de 70 mm de anchura, constituido por canales, y montantes separados 600 mm entre sí, con una disposición normal "N"; dos placas tipo normal en la cara exterior del tabique, de 12,5 mm de espesor cada placa; aislamiento acústico colocado entre los perfiles, formado por panel semirrígido de lana mineral, espesor 65 mm, según UNE-EN 13162. Incluso banda acústica de dilatación autoadhesiva; anclajes de canales y montantes metálicos; tornillería para la fijación de las placas y pasta y cinta para el tratamiento de juntas.
Incluye: Replanteo y trazado en el forjado inferior y en el superior de los tabiques a realizar. Colocación de banda de estanqueidad y canales inferiores, sobre solado terminado o base de asiento. Colocación de banda de estanqueidad y canales superiores, bajo forjados. Colocación y fijación de los montantes sobre los elementos horizontales. Fijación de las placas para el cierre de la cara exterior del tabique. Colocación de los paneles de lana mineral entre los montantes. Tratamiento de juntas.
Criterio de medición de proyecto: Longitud medida según documentación gráfica de Proyecto.
Criterio de medición de obra: Se medirá la longitud realmente ejecutada según especificaciones de Proyecto.

| Código | Ud | Descripción | Rendimiento | Precio | Importe |
|---|---|---|---|---|---|
| mt12psg220 | Ud | Fijación compuesta por taco y tornillo 5x27. (material) | 3.200 | 0.06 | 0.19 |
| mt12psg041c | m | Banda autoadhesiva desolidarizante de espuma de poliuretano de celdas cerradas, de 3,2 mm de espesor y 70 mm de anchura, resistencia térmica 0,10 m²K/W, conductividad térmica 0,032 W/(mK). (material) | 0.338 | 0.33 | 0.11 |
| mt12psg070d | m | Canal de perfil de acero galvanizado de 70 mm de anchura, según UNE-EN 14195. (material) | 0.675 | 1.63 | 1.10 |
| mt12psg060d | m | Montante de perfil de acero galvanizado de 70 mm de anchura, según UNE-EN 14195. (material) | 4.000 | 2.01 | 8.04 |
| mt12psg010a | m² | Placa de yeso laminado A / UNE-EN 520 - 1200 / longitud / 12,5 / con los bordes longitudinales afinados. (material) | 1.575 | 4.01 | 6.32 |
| mt12psg081c | Ud | Tornillo autoperforante 3,5x25 mm. (material) | 16.650 | 0.01 | 0.17 |
| mt12psg081e | Ud | Tornillo autoperforante 3,5x45 mm. (material) | 16.650 | 0.01 | 0.17 |
| mt16lra060c | m² | Panel semirrígido de lana mineral, espesor 65 mm, según UNE-EN 13162, Euroclase A1 de reacción al fuego según UNE-EN 13501-1 y factor de resistencia a la difusión del vapor de agua 1. (material) | 0.788 | 7.64 | 6.02 |
| mt12psg030a | kg | Pasta de juntas, según UNE-EN 13963. (material) | 0.450 | 0.90 | 0.41 |
| mt12psg040a | m | Cinta microperforada de papel, según UNE-EN 13963. (material) | 2.400 | 0.04 | 0.10 |
| op00ato010 |  | Atornillador. | 1.000 | 0.00 | 0.00 |
| op00fre010 |  | Fresadora. | 1.000 | 0.00 | 0.00 |
| mo053 | h | Oficial 1ª montador de prefabricados interiores. (mano de obra) | 0.231 | 23.16 | 5.35 |
| mo100 | h | Ayudante montador de prefabricados interiores. (mano de obra) | 0.085 | 21.78 | 1.85 |
| % | % | Costes directos complementarios | 2 % | 29.83 | 0.60 |
|  |  | Costes directos |  |  | 30.43 |
