# Pieza de remate de acero galvanizado

- Propiedad del archivo: CYPE INGENIEROS, S.A.
- Formato: FIEBDC-3/2002
- Ámbito geográfico: Región de Murcia
- Divisa: EUR
- Costes indirectos: 3.00 %
- IVA: 21.00 %

## H Remates y ayudas

### HR Remates de fachada

#### HRA De acero galvanizado

**HRA100** m Pieza de remate de acero galvanizado.
Pieza de remate de chapa plegada de acero galvanizado, espesor 1 mm, desarrollo 500 mm y 2 pliegues; fijación con tornillos autotaladrantes de acero galvanizado, y sellado de las juntas entre piezas y, en su caso, de las uniones con los muros con sellador adhesivo monocomponente.
Incluye: Replanteo de las piezas. Corte de las piezas. Colocación, aplomado, nivelación y alineación. Resolución de encuentros y de puntos singulares. Sellado de juntas y limpieza.
Criterio de medición de proyecto: Longitud medida según documentación gráfica de Proyecto.
Criterio de medición de obra: Se medirá la longitud realmente ejecutada según especificaciones de Proyecto.

| Código | Ud | Descripción | Rendimiento | Precio | Importe |
|---|---|---|---|---|---|
| mt12www050 | Ud | Tornillo autotaladrante de acero galvanizado. (material) | 2.000 | 0.05 | 0.10 |
| mt20rca010iq | m | Pieza de remate de chapa plegada de acero galvanizado, espesor 1 mm, desarrollo 500 mm y 2 pliegues. (material) | 1.000 | 7.13 | 7.13 |
| mt22www010d | Ud | Cartucho de 290 ml de sellador adhesivo monocomponente, neutro, superelástico, a base de polímero MS, color transparente, con resistencia a la intemperie y a los rayos UV y elongación hasta rotura 750%. (material) | 0.200 | 5.29 | 1.06 |
| mo018 | h | Oficial 1ª cerrajero. (mano de obra) | 0.100 | 22.82 | 2.28 |
| mo059 | h | Ayudante cerrajero. (mano de obra) | 0.100 | 21.84 | 2.18 |
| % | % | Costes directos complementarios | 2 % | 12.75 | 0.26 |
|  |  | Costes directos |  |  | 13.01 |
