# Adaptador

- Propiedad del archivo: CYPE INGENIEROS, S.A.
- Formato: FIEBDC-3/2002
- Ámbito geográfico: Región de Murcia
- Divisa: EUR
- Costes indirectos: 3.00 %
- IVA: 21.00 %

## I Instalaciones

### IA Audiovisuales

#### IAA Red de cables coaxiales

**IAA108** Ud Adaptador.
Adaptador con conector hembra, tipo "F" en un extremo y conector macho, de 5/8" de diámetro en el otro extremo, con junta tórica.
Incluye: Colocación. Conexionado y comprobación de su correcto funcionamiento.
Criterio de medición de proyecto: Número de unidades previstas, según documentación gráfica de Proyecto.
Criterio de medición de obra: Se medirá el número de unidades realmente ejecutadas según especificaciones de Proyecto.

| Código | Ud | Descripción | Rendimiento | Precio | Importe |
|---|---|---|---|---|---|
| mt40irt050c | Ud | Adaptador con conector hembra, tipo "F" en un extremo y conector macho, de 5/8" de diámetro en el otro extremo, con junta tórica. (material) | 1.000 | 10.67 | 10.67 |
| mo001 | h | Oficial 1ª instalador de telecomunicaciones. (mano de obra) | 0.050 | 23.16 | 1.16 |
| mo056 | h | Ayudante instalador de telecomunicaciones. (mano de obra) | 0.050 | 21.75 | 1.09 |
| % | % | Costes directos complementarios | 2 % | 12.92 | 0.26 |
|  |  | Costes directos |  |  | 13.18 |
