# Adaptador

- Propiedad del archivo: CYPE INGENIEROS, S.A.
- Formato: FIEBDC-3/2002
- Ámbito geográfico: Región de Murcia
- Divisa: EUR
- Costes indirectos: 3.00 %
- IVA: 21.00 %

## I Instalaciones

### IA Audiovisuales

#### IAA Red de cables coaxiales

**IAA108** Ud Adaptador.
Adaptador con conectores hembra, tipo "F", de 27 mm de longitud, con rosca de tolerancia estrecha, tuerca y arandela.
Incluye: Colocación. Conexionado y comprobación de su correcto funcionamiento.
Criterio de medición de proyecto: Número de unidades previstas, según documentación gráfica de Proyecto.
Criterio de medición de obra: Se medirá el número de unidades realmente ejecutadas según especificaciones de Proyecto.

| Código | Ud | Descripción | Rendimiento | Precio | Importe |
|---|---|---|---|---|---|
| mt40irt050a | Ud | Adaptador con conectores hembra, tipo "F", de 27 mm de longitud, con rosca de tolerancia estrecha, tuerca y arandela. (material) | 1.000 | 2.38 | 2.38 |
| mo001 | h | Oficial 1ª instalador de telecomunicaciones. (mano de obra) | 0.050 | 23.16 | 1.16 |
| mo056 | h | Ayudante instalador de telecomunicaciones. (mano de obra) | 0.050 | 21.75 | 1.09 |
| % | % | Costes directos complementarios | 2 % | 4.63 | 0.09 |
|  |  | Costes directos |  |  | 4.72 |
