# Punto de distribución

- Propiedad del archivo: CYPE INGENIEROS, S.A.
- Formato: FIEBDC-3/2002
- Ámbito geográfico: Región de Murcia
- Divisa: EUR
- Costes indirectos: 3.00 %
- IVA: 21.00 %

## I Instalaciones

### IA Audiovisuales

#### IAF Red de cables de pares de cobre

**IAF040** Ud Punto de distribución.
Punto de distribución para la segregación de 10 pares, colocado en el registro secundario y equipado con 1 regleta de corte y prueba, con capacidad para 10 pares cada una y tipo de conexión por inserción y desplazamiento del aislante, montadas cada una de ellas en el registro secundario. Incluso carátulas identificativas, soportes metálicos para las regletas y accesorios.
Incluye: Colocación de los soportes. Colocación de las regletas. Conexionado y comprobación de su correcto funcionamiento.
Criterio de medición de proyecto: Número de unidades previstas, según documentación gráfica de Proyecto.
Criterio de medición de obra: Se medirá el número de unidades realmente ejecutadas según especificaciones de Proyecto.

| Código | Ud | Descripción | Rendimiento | Precio | Importe |
|---|---|---|---|---|---|
| mt40mta010b | Ud | Regleta de corte y prueba, con una capacidad de 10 pares, con inserción del conductor por desplazamiento del aislante. (material) | 1.000 | 3.40 | 3.40 |
| mt40mta020b | Ud | Soporte metálico individual para regleta de 10 pares. (material) | 1.000 | 1.17 | 1.17 |
| mt40mta040b | Ud | Carátula identificativa formada por marco porta-rótulos reclinable, 10 pares. (material) | 1.000 | 1.90 | 1.90 |
| mo001 | h | Oficial 1ª instalador de telecomunicaciones. (mano de obra) | 0.080 | 23.16 | 1.85 |
| mo056 | h | Ayudante instalador de telecomunicaciones. (mano de obra) | 0.080 | 21.75 | 1.74 |
| % | % | Costes directos complementarios | 2 % | 10.06 | 0.20 |
|  |  | Costes directos |  |  | 10.26 |
